# Demolición de boca de tormenta de concreto moldeado "in situ"

- Propiedad del archivo: CYPE INGENIEROS, S.A.
- Formato: FIEBDC-3/2002
- Ámbito geográfico: México
- Divisa: MXN
- Costes indirectos: 3.00 %
- Gastos generales: 13.00 %
- Beneficio industrial: 6.00 %
- IVA: 16.00 %

## D Demoliciones

### DI Instalaciones

#### DIS Instalación hidrosanitaria

**DIS012** Ud Demolición de boca de tormenta de concreto moldeado "in situ", con martillo neumático, sin deteriorar los albañales que pudieran enlazar con ella y acondicionando sus extremos, y carga manual sobre camión o contenedor.
Demolición de boca de tormenta de concreto moldeado "in situ", con martillo neumático, sin deteriorar los albañales que pudieran enlazar con ella y acondicionando sus extremos, y carga manual sobre camión o contenedor.
Incluye: Recuperación de marco y rejilla. Demolición del elemento. Fragmentación de los escombros en piezas manejables. Retirada y acopio de escombros. Limpieza de los restos de obra. Carga manual de escombros sobre camión o contenedor.
Criterio de cuantificación de proyecto: Número de unidades previstas, según documentación gráfica de Proyecto.
Criterio de cuantificación de obra: Se medirá el número de unidades realmente demolidas según especificaciones de Proyecto.
Criterio de valoración económica: El precio incluye la demolición de la solera de apoyo y la recuperación del marco y de la rejilla.

| Código | Ud | Descripción | Rendimiento | Precio | Importe |
|---|---|---|---|---|---|
| mq05mai030 | h | Martillo neumático. (maquinaria) | 0.369 | 54.97 | 20.28 |
| mq05pdm110 | h | Compresor portátil diesel media presión 10 m³/min. (maquinaria) | 0.185 | 93.23 | 17.25 |
| mo112 | h | Peón albañil. (mano de obra) | 0.429 | 47.07 | 20.19 |
| mo113 | h | Cabo albañil. (mano de obra) | 0.322 | 46.11 | 14.85 |
| % | % | Herramienta menor | 2 % | 72.57 | 1.45 |
|  |  | Costes directos |  |  | 74.02 |
