# Demolición de revestimiento interior directo de dos placas de yeso, atornillado a perfiles metálicos, con medios manuales, y carga manual de escombros sobre camión o contenedor

- Propiedad del archivo: CYPE INGENIEROS, S.A.
- Formato: FIEBDC-3/2002
- Ámbito geográfico: México
- Costes indirectos: 3.00 %
- Gastos generales: 13.00 %
- Beneficio industrial: 6.00 %
- IVA: 15.00 %

## D Demoliciones

### DP Muros divisorios y lambrines

#### DPW Lambrines

**DPW010** m² Demolición de revestimiento interior directo de dos placas de yeso, atornillado a perfiles metálicos, con medios manuales, y carga manual de escombros sobre camión o contenedor.
Demolición de revestimiento interior directo de dos placas de yeso (15+15 mm), atornillado a perfiles metálicos, de 45 mm de espesor total, con medios manuales, sin afectar a la estabilidad de los elementos constructivos contiguos. Incluso parte proporcional de demolición de sus revestimientos (azulejos, etc.), instalaciones empotradas y marcos, previo desmontaje de las hojas; desmontaje de perfilería, limpieza, acopio, retiro y carga manual de escombros sobre camión o contenedor.
Incluye: Demolición del revestimiento interior directo y sus revestimientos. Fragmentación de los escombros en piezas manejables. Retirada y acopio de escombros. Limpieza de los restos de obra. Carga de escombros sobre camión o contenedor.
Criterio de cuantificación de proyecto: Superficie medida según documentación gráfica de Proyecto.
Criterio de cuantificación de obra: Se medirá la superficie realmente demolida según especificaciones de Proyecto.

| Código | Ud | Descripción | Rendimiento | Precio | Importe |
|---|---|---|---|---|---|
| mo111 | h | Cabo albañil. (mano de obra) | 0.308 | 1.45 | 0.45 |
| % | % | Costes directos complementarios | 2 % | 0.45 | 0.01 |
|  |  | Costes directos |  |  | 0.46 |
