# Levantado de chapado de plaquetas prefabricadas de concreto colocadas con mortero, con medios manuales, y carga manual de escombros sobre camión o contenedor

- Propiedad del archivo: CYPE INGENIEROS, S.A.
- Formato: FIEBDC-3/2002
- Ámbito geográfico: México
- Costes indirectos: 3.00 %
- Gastos generales: 13.00 %
- Beneficio industrial: 6.00 %
- IVA: 16.00 %

## D Demoliciones

### DR Revestimientos y lambrines

#### DRC Chapados

**DRC010** m² Levantado de chapado de plaquetas prefabricadas de concreto colocadas con mortero, con medios manuales, y carga manual de escombros sobre camión o contenedor.
Levantado de chapado de plaquetas prefabricadas de concreto colocadas con mortero, con medios manuales, sin demoler ni deteriorar la capa base de mortero, que quedará al descubierto y preparada para su posterior revestimiento. Incluso parte proporcional de limpieza, acopio, retiro y carga manual de escombros sobre camión o contenedor.
Incluye: Levantado manual del chapado. Retirada y acopio del material levantado. Limpieza de los restos de obra. Carga del material levantado y restos de obra sobre camión o contenedor.
Criterio de cuantificación de proyecto: Superficie medida según documentación gráfica de Proyecto.
Criterio de cuantificación de obra: Se medirá la superficie realmente desmontada según especificaciones de Proyecto.

| Código | Ud | Descripción | Rendimiento | Precio | Importe |
|---|---|---|---|---|---|
| mo113 | h | Cabo albañil. (mano de obra) | 0.586 | 1.33 | 0.78 |
| % | % | Herramienta menor | 2 % | 0.78 | 0.02 |
|  |  | Costes directos |  |  | 0.80 |
