# Eliminación de mortero monocapa aplicado sobre paramento horizontal exterior de hasta 3 m de altura

- Propiedad del archivo: CYPE INGENIEROS, S.A.
- Formato: FIEBDC-3/2002
- Ámbito geográfico: México
- Divisa: MXN
- Costes indirectos: 3.00 %
- Gastos generales: 13.00 %
- Beneficio industrial: 6.00 %
- IVA: 16.00 %

## D Demoliciones

### DR Revestimientos y lambrines

#### DRQ Morteros monocapa

**DRQ010** m² Eliminación de mortero monocapa aplicado sobre paramento horizontal exterior de hasta 3 m de altura, con medios manuales, sin deteriorar la superficie soporte, que quedará al descubierto y preparada para su posterior revestimiento, y carga manual sobre camión o contenedor.
Eliminación de mortero monocapa aplicado sobre paramento horizontal exterior de hasta 3 m de altura, con medios manuales, sin deteriorar la superficie soporte, que quedará al descubierto y preparada para su posterior revestimiento, y carga manual sobre camión o contenedor.
Incluye: Eliminación del revestimiento. Retirada y acopio de escombros. Limpieza de los restos de obra. Carga de escombros sobre camión o contenedor.
Criterio de cuantificación de proyecto: Superficie medida según documentación gráfica de Proyecto.
Criterio de cuantificación de obra: Se medirá la superficie realmente demolida según especificaciones de Proyecto.

| Código | Ud | Descripción | Rendimiento | Precio | Importe |
|---|---|---|---|---|---|
| mo113 | h | Cabo albañil. (mano de obra) | 1.029 | 45.47 | 46.79 |
| % | % | Herramienta menor | 2 % | 46.79 | 0.94 |
|  |  | Costes directos |  |  | 47.73 |
