# Demolición de zoclo cerámico de gres porcelánico con medios manuales y carga manual de escombros sobre camión o contenedor

- Propiedad del archivo: CYPE INGENIEROS, S.A.
- Formato: FIEBDC-3/2002
- Ámbito geográfico: México
- Costes indirectos: 3.00 %
- Gastos generales: 13.00 %
- Beneficio industrial: 6.00 %
- IVA: 15.00 %

## D Demoliciones

### DR Revestimientos

#### DRS Suelos y pavimentos

**DRS021** m Demolición de zoclo cerámico de gres porcelánico con medios manuales y carga manual de escombros sobre camión o contenedor.
Demolición de zoclo cerámico de gres porcelánico con medios manuales, sin deteriorar los elementos constructivos contiguos. Incluso parte proporcional de limpieza, acopio, retiro y carga manual de escombros sobre camión o contenedor.
Incluye: Demolición manual de los elementos. Retirada y acopio de escombros. Limpieza de los restos de obra. Carga de escombros sobre camión o contenedor.
Criterio de cuantificación de proyecto: Longitud medida según documentación gráfica de Proyecto.
Criterio de cuantificación de obra: Se medirá la longitud realmente desmontada según especificaciones de Proyecto.

| Código | Ud | Descripción | Rendimiento | Precio | Importe |
|---|---|---|---|---|---|
| mo111 | h | Cabo albañil. (mano de obra) | 0.072 | 1.45 | 0.10 |
| % | % | Costes directos complementarios | 2 % | 0.10 | 0.00 |
|  |  | Costes directos |  |  | 0.10 |
