# Cargadero de perfil de acero A 36, laminado en caliente, formado por pieza simple, con capa de imprimación anticorrosiva, para formación de dintel

- Propiedad del archivo: CYPE INGENIEROS, S.A.
- Formato: FIEBDC-3/2002
- Ámbito geográfico: México
- Costes indirectos: 3.00 %
- Gastos generales: 13.00 %
- Beneficio industrial: 6.00 %
- IVA: 15.00 %

## E Estructuras

### EA Acero

#### EAC Cargaderos

**EAC010** m Cargadero de perfil de acero A 36, laminado en caliente, formado por pieza simple, con capa de imprimación anticorrosiva, para formación de dintel.
Suministro y montaje de cargadero de perfil de acero A 36, laminado en caliente, compuesto por pieza simple acabado con capa de imprimación anticorrosiva mediante aplicación de dos manos con un espesor mínimo de película seca de 30 micras por mano, cortado a medida y colocado en obra sobre pletinas de apoyo, para formación de dintel. Incluso parte proporcional de preparación en taller de superficies en grado SA 2 1/2 según ISO 8501-1, preparación de bordes, pletinas con capa de imprimación anticorrosiva, colocadas sobre las jambas del hueco para apoyo del cargadero y reparación en obra de cuantos desperfectos se originen por razones de transporte, manipulación o montaje, con el mismo grado de preparación de superficies y acabado.
Incluye: Limpieza y preparación del plano de apoyo. Replanteo y marcado de ejes. Colocación y fijación provisional de cargaderos. Aplomado y nivelación. Reparación de defectos superficiales.
Criterio de medición de proyecto: Longitud medida a ejes, según documentación gráfica de Proyecto.
Criterio de medición de obra: Se medirá, a ejes, la longitud realmente ejecutada según especificaciones de Proyecto.

| Código | Ud | Descripción | Rendimiento | Precio | Importe |
|---|---|---|---|---|---|
| mt07ala000a | kg | Acero laminado A 36, en perfiles laminados en caliente, según ASTM A 36, piezas simples, para aplicaciones estructurales. (material) | 5.950 | 0.73 | 4.34 |
| mt07ala001b | kg | Pletina de acero laminado A 36, según ASTM A 36, para aplicaciones estructurales. (material) | 0.400 | 1.01 | 0.40 |
| mt27pfi010 | l | Imprimación de secado rápido, formulada con resinas alquídicas modificadas y fosfato de zinc. (material) | 0.060 | 4.55 | 0.27 |
| op00cor020 |  | Cortadora manual de metal, de disco. | 1.000 | 0.00 | 0.00 |
| mo019 | h | Oficial albañil. (mano de obra) | 0.105 | 2.43 | 0.26 |
| mo111 | h | Cabo albañil. (mano de obra) | 0.105 | 1.45 | 0.15 |
| % | % | Costes directos complementarios | 2 % | 5.42 | 0.11 |
|  |  | Costes directos |  |  | 5.53 |
