# Dala de desplante de concreto ciclópeo sobre zapata corrida

- Propiedad del archivo: CYPE INGENIEROS, S.A.
- Formato: FIEBDC-3/2002
- Ámbito geográfico: México
- Costes indirectos: 3.00 %
- Gastos generales: 13.00 %
- Beneficio industrial: 6.00 %
- IVA: 15.00 %

## E Estructuras

### EF Mampostería

#### EFA Arranques para muros

**EFA020** m³ Dala de desplante de concreto ciclópeo sobre zapata corrida, realizada con concreto f'c=15 MPa (150 kg/cm²), clasificación de exposición A1, tamaño máximo del agregado 40 mm, revenimiento de 5 a 10 cm, premezclado y colado desde dumper, (60% de volumen) y piedra bola entre 80 y 150 mm de diámetro (40% de volumen), para el apoyo de muro de mampostería.
Formación de dala de desplante de concreto ciclópeo sobre zapata corrida, realizada con concreto f'c=15 MPa (150 kg/cm²), clasificación de exposición A1, tamaño máximo del agregado 40 mm, revenimiento de 5 a 10 cm, premezclado y colado desde dumper, (60% de volumen) y piedra bola entre 80 y 150 mm de diámetro (40% de volumen), para el apoyo de muro de mampostería. Incluso parte proporcional de compactación y curado del concreto.
Incluye: Replanteo. Colado y compactación del concreto. Colado de los bolos en el concreto fresco. Coronación y enrase. Curado del concreto.
Criterio de cuantificación de proyecto: Volumen medido según documentación gráfica de Proyecto.
Criterio de cuantificación de obra: Se medirá el volumen realmente ejecutado según especificaciones de Proyecto.

| Código | Ud | Descripción | Rendimiento | Precio | Importe |
|---|---|---|---|---|---|
| mt10hmf071bh | m³ | Concreto simple f'c=15 MPa (150 kg/cm²), clasificación de exposición A1, tamaño máximo del agregado 40 mm, revenimiento nominal del concreto fresco de 5 a 10 mm, premezclado, según RCDF NTC Diseño y Construcción de Estructuras de Concreto (2004). (material) | 0.660 | 62.95 | 41.55 |
| mt01are040 | m³ | Piedra bola de 15 a 30 cm de diámetro. (material) | 0.400 | 16.90 | 6.76 |
| au00auh020 |  | Canal para colado del concreto. | 1.000 | 0.00 | 0.00 |
| au00auh040 |  | Vibrador de concreto, eléctrico. | 1.000 | 0.00 | 0.00 |
| mo041 | h | Oficial estructurista. (mano de obra) | 0.363 | 2.55 | 0.93 |
| mo087 | h | Ayudante estructurista. (mano de obra) | 0.363 | 1.58 | 0.57 |
| mo111 | h | Cabo albañil. (mano de obra) | 1.038 | 1.45 | 1.51 |
| % | % | Costes directos complementarios | 2 % | 51.32 | 1.03 |
|  |  | Costes directos |  |  | 52.35 |
