# Relleno de trasdós de cascarón con concreto celular a base de cemento y aditivo plastificante-aireante

- Propiedad del archivo: CYPE INGENIEROS, S.A.
- Formato: FIEBDC-3/2002
- Ámbito geográfico: México
- Divisa: MXN
- Costes indirectos: 3.00 %
- Gastos generales: 13.00 %
- Beneficio industrial: 6.00 %
- IVA: 16.00 %

## E Estructuras

### EF Mampostería

#### EFE Cascarones

**EFE021** m³ Relleno de trasdós de cascarón con concreto celular a base de cemento y aditivo plastificante-aireante, con medios mecánicos, de resistencia a compresión 0,2 MPa y 350 kg/m³ de densidad, confeccionado en obra con cemento gris y aditivo plastificante-aireante.
Relleno de trasdós de cascarón con concreto celular a base de cemento y aditivo plastificante-aireante, con medios mecánicos, de resistencia a compresión 0,2 MPa y 350 kg/m³ de densidad, confeccionado en obra con cemento gris y aditivo plastificante-aireante.
Incluye: Extendido del material de relleno en capas de espesor uniforme. Regleado y nivelación de la superficie de acabado.
Criterio de cuantificación de proyecto: Volumen medido según documentación gráfica de Proyecto.
Criterio de cuantificación de obra: Se medirá el volumen realmente ejecutado según especificaciones de Proyecto.

| Código | Ud | Descripción | Rendimiento | Precio | Importe |
|---|---|---|---|---|---|
| mt08cem000f | kg | Cemento gris en sacos. (material) | 300.000 | 2.00 | 600.00 |
| mt08adt050 | kg | Aditivo plastificante-aireante para concretos celulares. (material) | 3.000 | 86.04 | 258.12 |
| mt08aaa010a | m³ | Agua. (material) | 0.400 | 20.44 | 8.18 |
| mq06cel010 | h | Equipo para fabricación y bombeo de concreto celular a base de cemento y aditivo plastificante-aireante, de 12 m³/h. (maquinaria) | 0.300 | 321.80 | 96.54 |
| mo020 | h | Oficial albañil. (mano de obra) | 0.626 | 78.26 | 48.99 |
| mo113 | h | Cabo albañil. (mano de obra) | 1.251 | 45.47 | 56.88 |
| % | % | Herramienta menor | 2 % | 1068.71 | 21.37 |
|  |  | Costes directos |  |  | 1090.08 |
