# Arco de mampostería de tabique de barro

- Propiedad del archivo: CYPE INGENIEROS, S.A.
- Formato: FIEBDC-3/2002
- Ámbito geográfico: México
- Divisa: MXN
- Costes indirectos: 3.00 %
- Gastos generales: 13.00 %
- Beneficio industrial: 6.00 %
- IVA: 16.00 %

## E Estructuras

### EF Mampostería

#### EFR Arcos

**EFR010** Ud Arco de mampostería de tabique de barro.
Arco estructural de medio punto, con una cara aparente, de 90 cm de claro libre y 45 cm de flecha, 11,5 cm de espesor y 24 cm de ancho, realizado con tabique de barro aparente perforado hidrofugado, color Salmón, acabado liso, 24x11,5x5 cm, junta rehundida, asentado con mortero de cemento confeccionado en obra, con 250 kg/m³ de cemento, color gris, dosificación 1:6, suministrado en sacos; montaje y desmontaje de cimbras y apeos.
Incluye: Montaje de cimbras y apeos. Replanteo de los muros divisorios. Marcado del perímetro. Preparación del mortero. Colocación de los muros divisorios. Limpieza del paramento. Resolución de encuentros. Desmontaje de cimbras y apeos. Retundido, refino y emboquillado del arco. Repaso del intradós.
Criterio de cuantificación de proyecto: Número de unidades previstas, según documentación gráfica de Proyecto.
Criterio de cuantificación de obra: Se medirá el número de unidades realmente ejecutadas según especificaciones de Proyecto.

| Código | Ud | Descripción | Rendimiento | Precio | Importe |
|---|---|---|---|---|---|
| mt05plt010bb | Ud | Tabique de barro aparente perforado hidrofugado, color Salmón, acabado liso, 24x11,5x5 cm, densidad 1700 kg/m³. (material) | 24.000 | 4.29 | 102.96 |
| mt08aaa010a | m³ | Agua. (material) | 0.004 | 22.86 | 0.09 |
| mt01arg005a | t | Arena de cantera, para mortero hecho en obra. (material) | 0.008 | 315.71 | 2.53 |
| mt08cem000f | kg | Cemento gris en sacos. (material) | 1.198 | 2.24 | 2.68 |
| mt08cim010aa | m² | Cimbra de madera de pino, dimensionada para soportar una carga máxima de trabajo de 200 kg/m², para formación de arco estructural de medio punto. (material) | 0.339 | 1165.74 | 395.19 |
| mq06hor010 | h | Revolvedora de concreto eléctrica con una capacidad de amasado de 160 l. (maquinaria) | 0.003 | 53.58 | 0.16 |
| mo021 | h | Oficial albañil especializado en trabajos de mampostería. (mano de obra) | 1.456 | 119.98 | 174.69 |
| mo114 | h | Peón albañil especializado en trabajos de mampostería. (mano de obra) | 0.774 | 70.30 | 54.41 |
| mo017 | h | Oficial carpintero. (mano de obra) | 0.357 | 121.71 | 43.45 |
| mo058 | h | Ayudante carpintero. (mano de obra) | 0.178 | 73.50 | 13.08 |
| % | % | Herramienta menor | 2 % | 789.24 | 15.78 |
|  |  | Costes directos |  |  | 805.02 |
