# Estructura de concreto reforzado

- Propiedad del archivo: CYPE INGENIEROS, S.A.
- Formato: FIEBDC-3/2002
- Ámbito geográfico: México
- Costes indirectos: 0.03 %
- Gastos generales: 13.00 %
- Beneficio industrial: 6.00 %
- IVA: 15.00 %

## E Estructuras

### EH Concreto reforzado

#### EHR Losas encasetonadas

**EHR021** m² Estructura de concreto reforzado, realizada con concreto f'c=20 MPa (200 kg/cm²), clasificación de exposición A1, tamaño máximo del agregado 20 mm, revenimiento de 5 a 10 cm, premezclado, y vertido con grúa, volumen total de concreto 0,22 m³/m², considerando un 30% de superficie macizada, y acero fy=4200 kg/cm², con una cuantía total de 15 kg/m²; formada por: losa encasetonada, horizontal, sobre sistema de cimbra continuo de madera; nervaduras "in situ" de 8 cm, intereje 68 cm; casetón de EPS moldeado, de 60x60x16,5 cm, modelo C165, del sistema Basenet "DALIFORMA", para aligeramiento de losa encasetonada de 20+5 cm de peralte y 3,5 cm de recubrimiento inferior de concreto; malla electrosoldada de alambre liso de acero tipo 6x6 10/10, en capa de compresión. Sin incluir repercusión de columnas.
Formación de estructura de concreto reforzado, realizada con concreto f'c=20 MPa (200 kg/cm²), clasificación de exposición A1, tamaño máximo del agregado 20 mm, revenimiento de 5 a 10 cm, premezclado, y vertido con grúa, con un volumen total de concreto 0,22 m³/m², considerando un 30% de superficie macizada, y acero fy=4200 kg/cm² en zona de ábacos, vigas, nervaduras, cadenas y columnas con una cuantía de 15 kg/m²; compuesta de los siguientes elementos: LOSA ENCASETONADA: horizontal; nervaduras de concreto "in situ" de 8 cm, intereje 68 cm; casetón de EPS moldeado, de 60x60x16,5 cm, modelo C165, del sistema Basenet "DALIFORMA", para aligeramiento de losa encasetonada de 20+5 cm de peralte y 3,5 cm de recubrimiento inferior de concreto; capa de compresión de 5 cm de espesor, con armado de reparto formado por malla electrosoldada de alambre liso de acero tipo 6x6 10/10; incluso parte proporcional de macizado de capiteles, refuerzo de huecos y cadenas perimetrales de planta, construcción y desmontaje del sistema de cimbra continuo con puntales, sopandas metálicas y superficie de la cimbra de madera tratada reforzada con varillas y perfiles. Sin incluir repercusión de columnas.
Incluye: Replanteo del sistema de cimbra. Construcción de la cimbra. Replanteo de la geometría del entrepiso sobre el cimbra. Colocación de una primera alineación de plantillas sobre el cimbra. Introducción de los replanteadores de armados en los pivotes de la plantilla previstos para ello, a la distancia exacta que se quiera fijar al ancho de la nervadura. Fijación de los replanteadores mediante clavos de poliamida. Introducción de los separadores de armados en los huecos de los replanteadores. Fijación de los bloques aligerantes de EPS sobre la plantilla. Ejecución de las sucesivas alineaciones. Colocación de los armados con separadores homologados. Vertido y compactación del concreto. Regleado y nivelación de la capa de compresión. Curado del concreto. Desmontaje de la cimbra. Reparación de defectos superficiales.
Criterio de medición de proyecto: Superficie medida en verdadera magnitud desde las caras exteriores de las cadenas del perímetro, según documentación gráfica de Proyecto, deduciendo los huecos de superficie mayor de 6 m².
Criterio de medición de obra: Se medirá, en verdadera magnitud, desde las caras exteriores de las cadenas del perímetro, la superficie realmente ejecutada según especificaciones de Proyecto, deduciendo los huecos de superficie mayor de 6 m². Se consideran incluidos todos los elementos integrantes de la estructura señalados en los planos y detalles del Proyecto.

| Código | Ud | Descripción | Rendimiento | Precio | Importe |
|---|---|---|---|---|---|
| mt08efr010a | m² | Sistema de cimbra continuo para losa encasetonada de concreto reforzado, con casetón perdido, hasta 3 m de altura libre de planta, compuesto de: puntales, sopandas metálicas y superficie de la cimbra de madera tratada reforzada con varillas y perfiles. (material) | 1.100 | 14.33 | 15.76 |
| mt07cpd010a | Ud | Casetón de EPS moldeado, de 60x60x16,5 cm, modelo C165, del sistema Basenet "DALIFORMA", para aligeramiento de losa encasetonada de 20+5 cm de peralte y 3,5 cm de recubrimiento inferior de concreto. (material) | 1.510 | 3.08 | 4.65 |
| mt07cpd020a | Ud | Repercusión, por m², de piezas especiales de polipropileno reciclado (plantillas, replanteadores, separadores de armados y clavos de poliamida), necesarias para el montaje del sistema Basenet "DALIFORMA", de aligeramiento de losa encasetonada de 3,5 cm de recubrimiento inferior. (material) | 1.000 | 3.62 | 3.62 |
| mt07aco080a | kg | Acero fy=4200 kg/cm², elaborado en taller y colocado en obra, diámetros varios, según NMX-C-407-ONNCCE-2001. (material) | 15.000 | 0.69 | 10.35 |
| mt07ame070a | m² | Malla electrosoldada de alambre liso de acero tipo 6x6 10/10, separación 15,24x15,24 cm y Ø 3,43-3,43 mm, según NMX-B-290-CANACERO-2006. (material) | 1.100 | 0.93 | 1.02 |
| mt10haf061ai | m³ | Concreto f'c=20 MPa (200 kg/cm²), clasificación de exposición A1, tamaño máximo del agregado 20 mm, revenimiento nominal del concreto fresco de 5 a 10 mm, premezclado, según RCDF NTC Diseño y Construcción de Estructuras de Concreto (2004). (material) | 0.206 | 120.20 | 24.76 |
| op00ciz020 |  | Cizalla para acero en barras corrugadas. | 1.000 | 0.00 | 0.00 |
| op00ata010 |  | Atadora de ferralla. | 1.000 | 0.00 | 0.00 |
| op00sie020 |  | Sierra de disco fijo, para mesa de trabajo. | 1.000 | 0.00 | 0.00 |
| au00auh010 |  | Cubilote. | 1.000 | 0.00 | 0.00 |
| au00auh040 |  | Vibrador de concreto, eléctrico. | 1.000 | 0.00 | 0.00 |
| mo041 | h | Oficial estructurista. (mano de obra) | 0.376 | 3.49 | 1.31 |
| mo085 | h | Ayudante estructurista. (mano de obra) | 0.376 | 2.45 | 0.92 |
| % | % | Costes directos complementarios | 2 % | 62.39 | 1.25 |
|  |  | Costes directos |  |  | 63.64 |
