# Entrevigado para contrapiso, de tablero estructural de madera para uso en ambiente húmedo, de 2500x1250 mm y 18 mm de espesor, fijado con clavos, de acero galvanizado de alta adherencia

- Propiedad del archivo: CYPE INGENIEROS, S.A.
- Formato: FIEBDC-3/2002
- Ámbito geográfico: México
- Divisa: MXN
- Costes indirectos: 3.00 %
- Gastos generales: 13.00 %
- Beneficio industrial: 6.00 %
- IVA: 16.00 %

## E Estructuras

### EM Madera

#### EMT Entablados y entrevigados

**EMT010** m² Entrevigado para contrapiso, de tablero estructural de madera para uso en ambiente húmedo, de 2500x1250 mm y 18 mm de espesor, fijado con clavos, de acero galvanizado de alta adherencia.
Entrevigado para contrapiso, de tablero estructural de madera para uso en ambiente húmedo, de 2500x1250 mm y 18 mm de espesor, fijado con clavos, de acero galvanizado de alta adherencia.
Incluye: Replanteo de las piezas. Fijación de los tableros al soporte base.
Criterio de cuantificación de proyecto: Superficie medida según documentación gráfica de Proyecto.
Criterio de cuantificación de obra: Se medirá la superficie realmente ejecutada según especificaciones de Proyecto.

| Código | Ud | Descripción | Rendimiento | Precio | Importe |
|---|---|---|---|---|---|
| mt08eff040ac | m² | Tablero estructural de madera para uso en ambiente húmedo, de 2500x1250 mm y 18 mm de espesor. (material) | 1.050 | 105.35 | 110.62 |
| mt07emr111d | Ud | Clavo, de 4 mm de diámetro y 75 mm de longitud, de acero galvanizado de alta adherencia. (material) | 9.000 | 1.12 | 10.08 |
| op00cla010 |  | Clavadora neumática. | 1.000 | 0.00 | 0.00 |
| op00cep010 |  | Garlopa. | 1.000 | 0.00 | 0.00 |
| op00cor050 |  | Cortadora manual de madera, de disco. | 1.000 | 0.00 | 0.00 |
| mo048 | h | Oficial montador de estructura de madera. (mano de obra) | 0.175 | 81.67 | 14.29 |
| mo095 | h | Ayudante montador de estructura de madera. (mano de obra) | 0.175 | 49.43 | 8.65 |
| % | % | Herramienta menor | 2 % | 143.64 | 2.87 |
|  |  | Costes directos |  |  | 146.51 |
