# Fachada ligera de panel sándwich de GRC fotocatalítico

- Propiedad del archivo: CYPE INGENIEROS, S.A.
- Formato: FIEBDC-3/2002
- Ámbito geográfico: México
- Divisa: MXN
- Costes indirectos: 3.00 %
- Gastos generales: 13.00 %
- Beneficio industrial: 6.00 %
- IVA: 16.00 %

## F Fachadas y muros divisorios

### FL Fachadas ligeras

#### FLG De paneles de GRC

**FLG031** m² Fachada ligera de panel sándwich de GRC fotocatalítico.
Fachada ligera de panel sándwich de GRC fotocatalítico, de 120 mm de espesor total, 3,3 m de anchura máxima y 12 m² de superficie máxima, formado por un núcleo de poliestireno expandido tipo I, de 10 kg/m³ de densidad media y 100 mm de espesor, recubierto por dos láminas de GRC de espesor exterior 10 mm y espesor interior 10 mm, textura lisa, color blanco, con inclusión o delimitación de huecos; fijación de los paneles a la losa con elementos metálicos de conexión, fijados a su vez con tornillos M12 de acero cincado. Incluso imprimación, silicona neutra y cordón de espuma de polietileno expandido de celdas cerradas para el sellado de juntas.
Incluye: Replanteo de paneles y elementos de anclaje. Posicionado del panel en su lugar de colocación. Aplomo y apuntalamiento del panel. Fijación de los anclajes con tornillería. Resolución de puntos singulares. Repaso de paneles. Sellado de juntas.
Criterio de cuantificación de proyecto: Superficie medida según documentación gráfica de Proyecto, sin duplicar esquinas ni encuentros, deduciendo los huecos de superficie mayor de 3 m².
Criterio de cuantificación de obra: Se medirá la superficie realmente ejecutada según especificaciones de Proyecto, sin duplicar esquinas ni encuentros, deduciendo los huecos de superficie mayor de 3 m².

| Código | Ud | Descripción | Rendimiento | Precio | Importe |
|---|---|---|---|---|---|
| mt12pgi030ab | m² | Panel sándwich de GRC fotocatalítico, de 120 mm de espesor total, 3,3 m de anchura máxima y 12 m² de superficie máxima, formado por un núcleo de poliestireno expandido tipo I, de 10 kg/m³ de densidad media y 100 mm de espesor, recubierto con dos láminas de GRC de espesor exterior 10 mm y espesor interior 10 mm, textura lisa, color blanco; con un perfil de acero cincado incorporado en la cara posterior, para la fijación mecánica del panel a los elementos metálicos de conexión. (material) | 1.000 | 2357.65 | 2357.65 |
| mt12pgg100a | Ud | Repercusión, por m² de fachada de panel de GRC, de piezas especiales y elementos metálicos para conexión entre paneles y entre paneles y elementos estructurales, tornillos M12, de acero cincado, con arandelas, para la fijación mecánica de los elementos de conexión al panel y a la losa, imprimación, silicona neutra y cordón de espuma de polietileno expandido de celdas cerradas para el sellado de juntas. (material) | 1.000 | 55.67 | 55.67 |
| mq07gte010c | h | Grúa autopropulsada de brazo telescópico con una capacidad de elevación de 30 t y 27 m de altura máxima de trabajo. (maquinaria) | 0.030 | 1161.95 | 34.86 |
| op00ato010 |  | Atornillador. | 1.000 | 0.00 | 0.00 |
| op00tal010 |  | Taladro. | 1.000 | 0.00 | 0.00 |
| mo050 | h | Oficial montador de paneles prefabricados de concreto. (mano de obra) | 0.316 | 125.33 | 39.60 |
| mo097 | h | Ayudante montador de paneles prefabricadas de concreto. (mano de obra) | 0.316 | 74.26 | 23.47 |
| % | % | Herramienta menor | 2 % | 2511.25 | 50.23 |
|  |  | Costes directos |  |  | 2561.48 |
