# Muro cortina de aluminio

- Propiedad del archivo: CYPE INGENIEROS, S.A.
- Formato: FIEBDC-3/2002
- Ámbito geográfico: México
- Divisa: MXN
- Costes indirectos: 3.00 %
- Gastos generales: 13.00 %
- Beneficio industrial: 6.00 %
- IVA: 16.00 %

## F Fachadas y muros divisorios

### FM Muros cortina

#### FMC Aluminio

**FMC010** m² Muro cortina de aluminio.
Suministro y montaje de cerramiento de muro cortina de aluminio realizado mediante el sistema de tapetas, compuesto por un bastidor de perfiles de aluminio lacado en color, formando una retícula con una separación entre postes verticales de 1,60 m y una distancia entre ejes de losa de 3,40 m, comprendiendo tres divisiones en cada planta, secciones de 60x140 mm y 4 mm de espesor en postes y de 60x80 mm y 2 mm de espesor en parteluces; ventanas integradas con hoja oculta, invisible desde el exterior del muro cortina, empleando como sistema de fijación del acristalamiento silicona estructural en los cuatro lados; anclajes de acero cincados por inmersión en baño de zinc con regulación tridimensional, compuestos por placa embebida previamente en la losa con garras y angular para fijación de los postes verticales al edificio, perfil de unión entre parteluces y postes, rotura del puente térmico, remates especiales de muro a obra realizados en lámina de aluminio y sellados en frío con cordón continuo de silicona negra neutra por el exterior; con cerramiento compuesto de un 60% de superficie opaca de antepechos sin acristalamiento exterior, cantos de losa y falsos plafones, formada por panel aislante compuesto de lámina de aluminio lacado, por el exterior, bandeja de lámina de aluminio lacado, por el interior y relleno de alma aislante de 30 mm de espesor, un 32% de superficie transparente fija realizada con luna reflectante de alto vacío de 6 mm, sin templar por el exterior, cámara de aire deshidratada de 12 mm y luna incolora de 6 mm por el interior y un 8% de superficie transparente. Totalmente montado.
Incluye: Preparación de las bases de fijación para recibir los sistemas de anclaje del muro cortina. Replanteo de los ejes primarios del bastidor. Presentación y sujeción previa a la estructura del edificio de los ejes primarios del bastidor. Alineación, aplomado y nivelación de los perfiles primarios. Sujeción definitiva del bastidor primario. Preparación del sistema de recepción del bastidor secundario. Presentación y sujeción previa al bastidor de los perfiles secundarios. Alineación, aplomado y nivelación de los perfiles secundarios. Sujeción definitiva del bastidor secundario. Preparación y presentación de los paneles aislantes y acristalamientos. Sujeción a los marcos del bastidor. Sellado final de estanqueidad.
Criterio de cuantificación de proyecto: Superficie medida según documentación gráfica de Proyecto.
Criterio de cuantificación de obra: Se medirá la superficie realmente ejecutada según especificaciones de Proyecto.

| Código | Ud | Descripción | Rendimiento | Precio | Importe |
|---|---|---|---|---|---|
| mt25mco010a | m² | Estructura muro cortina, sistema de tapetas atornilladas y remate exterior embellecedor de chambrana clipado. (material) | 1.000 | 2964.56 | 2964.56 |
| mt25mco020 | m² | Panel de lámina de aluminio, formado por dos láminas de aluminio de 1,5 mm de espesor, lacadas a una cara y alma de material aislante de 30 mm de espesor. (material) | 0.600 | 2562.36 | 1537.42 |
| mt25mco030a | m² | Doble acristalamiento sobre muro cortina, luna sin templar por el exterior. (material) | 0.320 | 1703.19 | 545.02 |
| mt25mco040a | m² | Ventana de apertura sobre muro cortina, sistema de tapetas atornilladas y remate exterior embellecedor de chambrana clipado. (material) | 0.080 | 4346.87 | 347.75 |
| mt25mco050 | m² | Repercusión de remates y anclajes varios. (material) | 1.000 | 461.77 | 461.77 |
| op00ciz010 |  | Cizalla. | 1.000 | 0.00 | 0.00 |
| op00roe010 |  | Roedora. | 1.000 | 0.00 | 0.00 |
| op00ato010 |  | Atornillador. | 1.000 | 0.00 | 0.00 |
| mo018 | h | Oficial 1ª cerrajero. (mano de obra) | 0.606 | 123.57 | 74.88 |
| mo059 | h | Ayudante cerrajero. (mano de obra) | 0.606 | 74.40 | 45.09 |
| mo049 | h | Oficial montador de muro cortina. (mano de obra) | 1.767 | 125.33 | 221.46 |
| mo096 | h | Ayudante montador de muro cortina. (mano de obra) | 2.524 | 74.26 | 187.43 |
| % | % | Herramienta menor | 2 % | 6385.38 | 127.71 |
|  |  | Costes directos |  |  | 6513.09 |
