# Vidrio impreso incoloro, 11 mm

- Propiedad del archivo: CYPE INGENIEROS, S.A.
- Formato: FIEBDC-3/2002
- Ámbito geográfico: México
- Costes indirectos: 3.00 %
- Gastos generales: 13.00 %
- Beneficio industrial: 6.00 %
- IVA: 15.00 %

## F Fachadas

### FV Vidrios

#### FVI Planos: impresos

**FVI010** m² Vidrio impreso incoloro, 11 mm.
Acristalamiento con vidrio translúcido impreso, de 11 mm de espesor, incoloro, fijado sobre marcos con acuñado de apoyo perimetrales y laterales, sellado en frío con silicona sintética incolora (no acrílica), compatible con el material soporte. Incluso cortes del vidrio y colocación de junquillos.
Incluye: Limpieza de todo tipo de materias o suciedad que pudiera haberse depositado en el interior de los perfiles. Colocación, calzado, montaje y ajuste en puertas y ventanas. Sellado final de estanqueidad.
Criterio de medición de proyecto: Superficie a acristalar, según documentación gráfica de Proyecto, incluyendo en cada hoja vidriera las dimensiones del bastidor.
Criterio de medición de obra: Se medirá la superficie realmente ejecutada según especificaciones de Proyecto, sumando, para cada una de las piezas, la superficie resultante de redondear por exceso cada una de sus aristas a múltiplos de 30 mm.

| Código | Ud | Descripción | Rendimiento | Precio | Importe |
|---|---|---|---|---|---|
| mt21vim130i | m² | Vidrio impreso translúcido, incoloro, de 11 mm de espesor. (material) | 1.012 | 48.21 | 48.79 |
| mt21vva010 | m | Sellado de juntas mediante la aplicación con pistola de silicona sintética incolora. (material) | 3.500 | 0.80 | 2.80 |
| mt21vva021 | Ud | Material auxiliar para la colocación de vidrios. (material) | 1.000 | 1.19 | 1.19 |
| mo054 | h | Oficial vidriero. (mano de obra) | 0.306 | 2.63 | 0.80 |
| mo108 | h | Ayudante vidriero. (mano de obra) | 0.306 | 1.63 | 0.50 |
| % | % | Costes directos complementarios | 2 % | 54.08 | 1.08 |
|  |  | Costes directos |  |  | 55.16 |
