# Recibido de puertas y ventanas

- Propiedad del archivo: CYPE INGENIEROS, S.A.
- Formato: FIEBDC-3/2002
- Ámbito geográfico: México
- Divisa: MXN
- Costes indirectos: 3.00 %
- Gastos generales: 13.00 %
- Beneficio industrial: 6.00 %
- IVA: 16.00 %

## H Remates y ayudas

### HE Recibidos

#### HED Cancelerías

**HED010** Ud Recibido de puertas y ventanas.
Recibido de puertas y ventanas de aluminio, acero o PVC, con patillas de anclaje, de hasta 2 m² de superficie, con mortero de cemento, confeccionado en obra, con aditivo hidrófugo, dosificación 1:6.
Incluye: Replanteo. Apertura de huecos para embutir los anclajes. Nivelación y aplomado. Apuntalamiento. Tapado de huecos con mortero.
Criterio de cuantificación de proyecto: Número de unidades previstas, según documentación gráfica de Proyecto.
Criterio de cuantificación de obra: Se medirá el número de unidades realmente ejecutadas según especificaciones de Proyecto.

| Código | Ud | Descripción | Rendimiento | Precio | Importe |
|---|---|---|---|---|---|
| mt08aaa010a | m³ | Agua. (material) | 0.006 | 22.86 | 0.14 |
| mt01arg005a | t | Arena de cantera, para mortero hecho en obra. (material) | 0.016 | 315.71 | 5.05 |
| mt08cem000f | kg | Cemento gris en sacos. (material) | 2.500 | 2.24 | 5.60 |
| mt08adt010 | kg | Aditivo hidrófugo para impermeabilización de morteros u concretos. (material) | 0.050 | 18.29 | 0.91 |
| mq06hor010 | h | Revolvedora de concreto eléctrica con una capacidad de amasado de 160 l. (maquinaria) | 0.007 | 53.58 | 0.38 |
| mo020 | h | Oficial albañil. (mano de obra) | 0.909 | 119.98 | 109.06 |
| mo113 | h | Cabo albañil. (mano de obra) | 1.010 | 70.30 | 71.00 |
| % | % | Herramienta menor | 2 % | 192.14 | 3.84 |
|  |  | Costes directos |  |  | 195.98 |
