# Forrado de ductos para instalaciones, con placas de yeso, sistema "KNAUF"

- Propiedad del archivo: CYPE INGENIEROS, S.A.
- Formato: FIEBDC-3/2002
- Ámbito geográfico: México
- Divisa: MXN
- Costes indirectos: 3.00 %
- Gastos generales: 13.00 %
- Beneficio industrial: 6.00 %
- IVA: 16.00 %

## H Remates y ayudas

### HF Forrados

#### HFI De ductos

**HFI021** m Forrado de ductos para instalaciones, con placas de yeso, sistema "KNAUF".
Forrado de ductos para instalaciones, en un rincón de los muros divisorios, de 50 cm de longitud y 25 cm de anchura, realizado con placas de yeso dispuestas en una cara y estructura simple autoportante, sistema K251.es, compuesto de: bastidor autoportante de perfiles de lámina de acero galvanizado de 48 mm de anchura, constituido por canales y postes separados 500 mm longitudinalmente y 250 mm transversalmente, con una disposición normal "N"; dos placas tipo Fireboard GM-F dispuestas horizontalmente en la cara exterior del muro divisorio, de 25 mm de espesor cada placa; aislamiento acústico colocado entre los perfiles, formado por panel semirrígido de lana mineral, espesor 45 mm. Incluso banda acústica de dilatación autoadhesiva "KNAUF"; anclajes de canales y postes metálicos; tornillería para la fijación de las placas y pasta y cinta para el tratamiento de juntas.
Incluye: Replanteo y trazo en la losa inferior y en el superior de los muros divisorios a realizar. Colocación de banda de estanqueidad y canales inferiores, sobre piso terminado o base de asiento. Colocación de banda de estanqueidad y canales superiores, bajo losas. Colocación y fijación de los postes sobre los elementos horizontales. Fijación de las placas para el cierre de la cara exterior del muro divisorio. Colocación de los paneles de lana mineral entre los postes. Tratamiento de juntas.
Criterio de cuantificación de proyecto: Longitud medida según documentación gráfica de Proyecto.
Criterio de cuantificación de obra: Se medirá la longitud realmente ejecutada según especificaciones de Proyecto.

| Código | Ud | Descripción | Rendimiento | Precio | Importe |
|---|---|---|---|---|---|
| mt12pck020b | m | Banda acústica de dilatación, autoadhesiva, de espuma de poliuretano de celdas cerradas "KNAUF", de 3,2 mm de espesor y 50 mm de anchura, resistencia térmica 0,10 m²K/W, conductividad térmica 0,032 W/(mK). (material) | 0.338 | 4.61 | 1.56 |
| mt12pfk020b | m | Canal 48/30 "KNAUF" de acero galvanizado. (material) | 0.675 | 25.27 | 17.06 |
| mt12pfk010b | m | Poste 48/35 "KNAUF" de acero galvanizado. (material) | 4.000 | 30.51 | 122.04 |
| mt12pmk010c | m² | Placa de yeso reforzada con tejido de fibra GM-F / 1200 / 2600 / 25 / con los bordes longitudinales cuadrados, especial Fireboard GM-F "KNAUF" con alma de yeso y caras revestidas con una lámina de fibra de vidrio; Euroclase A1 de reacción al fuego. (material) | 1.575 | 423.43 | 666.90 |
| mt12psg220 | Ud | Fijación compuesta por taquete y tornillo 5x27. (material) | 3.200 | 1.20 | 3.84 |
| mt12ptk010ce | Ud | Tornillo autoperforante TN "KNAUF" 3,5x35. (material) | 16.650 | 0.23 | 3.83 |
| mt12ptk010ch | Ud | Tornillo autoperforante TN "KNAUF" 4,2x70. (material) | 16.650 | 0.68 | 11.32 |
| mt16lra060b | m² | Panel semirrígido de lana mineral, espesor 45 mm, Euroclase A1 de reacción al fuego y factor de resistencia a la difusión del vapor de agua 1. (material) | 0.788 | 170.16 | 134.09 |
| mt12pmk012a | kg | Pasta de juntas Fireboard Spachtel "KNAUF", de fraguado normal (45 minutos), rango de temperatura de trabajo de 10 a 35°C, Euroclase A1 de reacción al fuego, para aplicación manual con cinta de juntas. (material) | 0.450 | 14.43 | 6.49 |
| mt12pmk013 | m | Cinta de juntas Fireboard "KNAUF". (material) | 2.400 | 0.93 | 2.23 |
| op00ato010 |  | Atornillador. | 1.000 | 0.00 | 0.00 |
| op00fre010 |  | Fresadora. | 1.000 | 0.00 | 0.00 |
| mo053 | h | Oficial montador de mamparas y sistemas de placas. (mano de obra) | 0.293 | 123.28 | 36.12 |
| mo100 | h | Ayudante montador de mamparas y sistemas de placas. (mano de obra) | 0.107 | 73.05 | 7.82 |
| % | % | Herramienta menor | 2 % | 1013.30 | 20.27 |
|  |  | Costes directos |  |  | 1033.57 |
