# Caldera a diesel, colectiva, de condensación, de pie, de acero inoxidable

- Propiedad del archivo: CYPE INGENIEROS, S.A.
- Formato: FIEBDC-3/2002
- Ámbito geográfico: México
- Divisa: MXN
- Costes indirectos: 3.00 %
- Gastos generales: 13.00 %
- Beneficio industrial: 6.00 %
- IVA: 16.00 %

## I Instalaciones

### IC Calefacción, refrigeración, climatización y agua caliente sanitaria

#### ICC Calderas a diesel

**ICC220** Ud Caldera a diesel, colectiva, de condensación, de pie, de acero inoxidable.
Caldera de pie, de condensación, para quemador presurizado de diesel o gas, de acero inoxidable Dúplex AISI 2205, emisión de NOx clase 6, potencia (80/60°C) 752 kW, potencia (50/30°C) 820 kW, rendimiento (80/60°C) 97,5%, rendimiento (50/30°C) 106%, rendimiento al 30% de la carga 109,5%, peso 2050 kg. Incluso y desagüe a coladera para el vaciado de la caldera y el drenaje de la válvula de seguridad, sin incluir el ducto para evacuación de los productos de la combustión. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38fer110h | Ud | Caldera de pie, de condensación, para quemador presurizado de diesel o gas, de acero inoxidable Dúplex AISI 2205, emisión de NOx clase 6, potencia (80/60°C) 752 kW, potencia (50/30°C) 820 kW, rendimiento (80/60°C) 97,5%, rendimiento (50/30°C) 106%, rendimiento al 30% de la carga 109,5%, peso 2050 kg. (material) | 1.000 | 288811.04 | 288811.04 |
| mt38ccg100g | Ud | Quemador presurizado modulante para diesel, de potencia máxima 850 kW, con encendido electrónico. (material) | 1.000 | 117017.20 | 117017.20 |
| mt38www050 | Ud | Desagüe a coladera, para el drenaje de la válvula de seguridad, compuesto por 1 m de tubo de acero negro de 1/2" y embudo desagüe, incluso accesorios y piezas especiales. (material) | 1.000 | 444.37 | 444.37 |
| mt38www010 | Ud | Material auxiliar para instalaciones de calefacción. (material) | 1.000 | 49.77 | 49.77 |
| mt37www010 | Ud | Material auxiliar para instalaciones hidrosanitarias. (material) | 1.000 | 25.28 | 25.28 |
| mo004 | h | Oficial calefactor. (mano de obra) | 5.000 | 102.98 | 514.90 |
| mo103 | h | Ayudante calefactor. (mano de obra) | 5.000 | 60.85 | 304.25 |
| % | % | Herramienta menor | 2 % | 407166.81 | 8143.34 |
|  |  | Costes directos |  |  | 415310.15 |
