# Recuperador entálpico con batería de gas refrigerante

- Propiedad del archivo: CYPE INGENIEROS, S.A.
- Formato: FIEBDC-3/2002
- Ámbito geográfico: México
- Divisa: MXN
- Costes indirectos: 3.00 %
- Gastos generales: 13.00 %
- Beneficio industrial: 6.00 %
- IVA: 16.00 %

## I Instalaciones

### IC Calefacción, climatización y agua caliente sanitaria

#### ICR Sistemas de conducción de aire

**ICR112** Ud Recuperador entálpico con batería de gas refrigerante, modelo para montaje horizontal, de dimensiones 430x1189x1739 mm, peso 100 kg, caudal de aire a velocidad extra-alta/alta/baja: 800/800/640 m³/h, consumo eléctrico a velocidad extra-alta/alta/baja: 505/465/335 W con alimentación monofásica a 230 V, presión estática a velocidad extra-alta/alta/baja: 120/100/105 Pa, presión sonora a velocidad extra-alta/alta/baja a 1,5 m: 41/40/38 dBA, eficiencia térmica a velocidad extra-alta/alta/baja: 70/70/72,5%, potencia frigorífica/calorífica: 6,56/8,61 kW, diámetro de los ductos 250 mm.
Suministro e instalación de recuperador entálpico con batería de gas refrigerante, modelo para montaje horizontal, de dimensiones 430x1189x1739 mm, peso 100 kg, caudal de aire a velocidad extra-alta/alta/baja: 800/800/640 m³/h, consumo eléctrico a velocidad extra-alta/alta/baja: 505/465/335 W con alimentación monofásica a 230 V, presión estática a velocidad extra-alta/alta/baja: 120/100/105 Pa, presión sonora a velocidad extra-alta/alta/baja a 1,5 m: 41/40/38 dBA, eficiencia térmica a velocidad extra-alta/alta/baja: 70/70/72,5%, potencia frigorífica 6,56 kW (temperatura de bulbo seco del aire interior 27°C, temperatura de bulbo húmedo del aire interior 19°C, temperatura de bulbo seco del aire exterior 35°C), potencia calorífica 8,61 kW (temperatura de bulbo seco del aire interior 20°C, temperatura de bulbo seco del aire exterior 7°C, temperatura de bulbo húmedo del aire exterior 6°C), diámetro de los ductos 250 mm. Totalmente montado, conexionado y probado.
Incluye: Replanteo. Colocación y fijación del recuperador. Conexionado con la red eléctrica.
Criterio de cuantificación de proyecto: Número de unidades previstas, según documentación gráfica de Proyecto.
Criterio de cuantificación de obra: Se medirá el número de unidades realmente ejecutadas según especificaciones de Proyecto.

| Código | Ud | Descripción | Rendimiento | Precio | Importe |
|---|---|---|---|---|---|
| mt42tsb307b | Ud | Recuperador entálpico con batería de gas refrigerante, modelo para montaje horizontal, de dimensiones 430x1189x1739 mm, peso 100 kg, caudal de aire a velocidad extra-alta/alta/baja: 800/800/640 m³/h, consumo eléctrico a velocidad extra-alta/alta/baja: 505/465/335 W con alimentación monofásica a 230 V, presión estática a velocidad extra-alta/alta/baja: 120/100/105 Pa, presión sonora a velocidad extra-alta/alta/baja a 1,5 m: 41/40/38 dBA, eficiencia térmica a velocidad extra-alta/alta/baja: 70/70/72,5%, potencia frigorífica 6,56 kW (temperatura de bulbo seco del aire interior 27°C, temperatura de bulbo húmedo del aire interior 19°C, temperatura de bulbo seco del aire exterior 35°C), potencia calorífica 8,61 kW (temperatura de bulbo seco del aire interior 20°C, temperatura de bulbo seco del aire exterior 7°C, temperatura de bulbo húmedo del aire exterior 6°C), diámetro de los ductos 250 mm. (material) | 1.000 | 13135.87 | 13135.87 |
| mo005 | h | Oficial instalador de climatización. (mano de obra) | 1.406 | 94.18 | 132.42 |
| mo104 | h | Ayudante instalador de climatización. (mano de obra) | 1.406 | 47.82 | 67.23 |
| % | % | Herramienta menor | 2 % | 13335.52 | 266.71 |
|  |  | Costes directos |  |  | 13602.23 |
