# Suministro e instalación en techo de recuperador entálpico aire-aire

- Propiedad del archivo: CYPE INGENIEROS, S.A.
- Formato: FIEBDC-3/2002
- Ámbito geográfico: México
- Divisa: MXN
- Costes indirectos: 3.00 %
- Gastos generales: 13.00 %
- Beneficio industrial: 6.00 %
- IVA: 16.00 %

## I Instalaciones

### IC Calefacción, climatización y agua caliente sanitaria

#### ICR Sistemas de conducción de aire

**ICR113** Ud Suministro e instalación en techo de recuperador entálpico aire-aire, modelo para montaje horizontal, de dimensiones 290x900x900 mm, peso 38 kg, caudal de aire a velocidad máxima 350 m³/h, consumo eléctrico de los ventiladores 182 W con alimentación monofásica a 230 V, presión estática a velocidad máxima/mínima 125/83 Pa, presión sonora a velocidad máxima/mínima a 1,5 m 35/32 dBA, eficiencia térmica a velocidad máxima/mínima 74,5/79,5%, diámetro de los ductos 150 mm, conectable a una red TCC-Link, con cambio de modo automático de operación de recuperación a free-cooling o viceversa y configuración desde el mando a distancia del caudal y presión de aire, rearme automático y alarma de filtros sucios.
Suministro e instalación en techo de recuperador entálpico aire-aire, modelo para montaje horizontal, de dimensiones 290x900x900 mm, peso 38 kg, caudal de aire a velocidad máxima 350 m³/h, consumo eléctrico de los ventiladores 182 W con alimentación monofásica a 230 V, presión estática a velocidad máxima/mínima 125/83 Pa, presión sonora a velocidad máxima/mínima a 1,5 m 35/32 dBA, eficiencia térmica a velocidad máxima/mínima 74,5/79,5%, diámetro de los ductos 150 mm, conectable a una red TCC-Link, con cambio de modo automático de operación de recuperación a free-cooling o viceversa y configuración desde el mando a distancia del caudal y presión de aire, rearme automático y alarma de filtros sucios.
Incluye: Replanteo. Colocación y fijación. Conexionado y comprobación de su correcto funcionamiento.
Criterio de cuantificación de proyecto: Número de unidades previstas, según documentación gráfica de Proyecto.
Criterio de cuantificación de obra: Se medirá el número de unidades realmente ejecutadas según especificaciones de Proyecto.

| Código | Ud | Descripción | Rendimiento | Precio | Importe |
|---|---|---|---|---|---|
| mt42tsb305c | Ud | Recuperador entálpico aire-aire, modelo para montaje horizontal, de dimensiones 290x900x900 mm, peso 38 kg, caudal de aire a velocidad máxima 350 m³/h, consumo eléctrico de los ventiladores 182 W con alimentación monofásica a 230 V, presión estática a velocidad máxima/mínima 125/83 Pa, presión sonora a velocidad máxima/mínima a 1,5 m 35/32 dBA, eficiencia térmica a velocidad máxima/mínima 74,5/79,5%, diámetro de los ductos 150 mm, conectable a una red TCC-Link, con cambio de modo automático de operación de recuperación a free-cooling o viceversa y configuración desde el mando a distancia del caudal y presión de aire, rearme automático y alarma de filtros sucios. (material) | 1.000 | 43849.63 | 43849.63 |
| mo005 | h | Oficial instalador de climatización. (mano de obra) | 1.003 | 80.58 | 80.82 |
| mo104 | h | Ayudante instalador de climatización. (mano de obra) | 1.003 | 47.30 | 47.44 |
| % | % | Herramienta menor | 2 % | 43977.89 | 879.56 |
|  |  | Costes directos |  |  | 44857.45 |
