# Separador de sólidos en suspensión

- Propiedad del archivo: CYPE INGENIEROS, S.A.
- Formato: FIEBDC-3/2002
- Ámbito geográfico: México
- Divisa: MXN
- Costes indirectos: 3.00 %
- Gastos generales: 13.00 %
- Beneficio industrial: 6.00 %
- IVA: 16.00 %

## I Instalaciones

### IC Calefacción, refrigeración, climatización y agua caliente sanitaria

#### ICS Sistemas de conducción de agua

**ICS130** Ud Separador de sólidos en suspensión.
Separador de sólidos en suspensión, con purgador automático de aire, conexiones de 3/4" de diámetro hembra, con válvula de descarga de sólidos. Incluso elementos de montaje y accesorios necesarios para su correcto funcionamiento.
Incluye: Replanteo. Conexionado y comprobación de su correcto funcionamiento.
Criterio de cuantificación de proyecto: Número de unidades previstas, según documentación gráfica de Proyecto.
Criterio de cuantificación de obra: Se medirá el número de unidades realmente ejecutadas según especificaciones de Proyecto.

| Código | Ud | Descripción | Rendimiento | Precio | Importe |
|---|---|---|---|---|---|
| mt38alb905a | Ud | Separador de sólidos en suspensión, con purgador automático de aire, conexiones de 3/4" de diámetro hembra, con válvula de descarga de sólidos. (material) | 1.000 | 4420.21 | 4420.21 |
| mt38www012 | Ud | Material auxiliar para instalaciones de calefacción y agua caliente sanitaria (material) | 0.100 | 62.22 | 6.22 |
| mo004 | h | Oficial calefactor. (mano de obra) | 0.126 | 123.28 | 15.53 |
| mo103 | h | Ayudante calefactor. (mano de obra) | 0.126 | 72.91 | 9.19 |
| % | % | Herramienta menor | 2 % | 4451.15 | 89.02 |
|  |  | Costes directos |  |  | 4540.17 |
