# Equipo formado por unidad agua-agua bomba de calor

- Propiedad del archivo: CYPE INGENIEROS, S.A.
- Formato: FIEBDC-3/2002
- Ámbito geográfico: México
- Divisa: MXN
- Costes indirectos: 3.00 %
- Gastos generales: 13.00 %
- Beneficio industrial: 6.00 %
- IVA: 16.00 %

## I Instalaciones

### IC Calefacción, climatización y agua caliente sanitaria

#### ICV Unidades centralizadas de climatización

**ICV059** Ud Equipo formado por unidad agua-agua bomba de calor, para calefacción y producción de agua caliente sanitaria, para gas refrigerante R-410A, alimentación monofásica a 230 V, potencia calorífica nominal regulable entre 1,5 y 9 kW, COP 4,5, dimensiones 1804x600x710 mm, potencia sonora 44 dBA, peso 245 kg, con compresor scroll con tecnología Inverter Copeland con motor eléctrico de imanes permanentes, control Micro PC Carel, bombas de circulación Wilo de velocidad variable y alta eficiencia (clase energética A), válvula de expansión electrónica Carel, intercambiadores de placas Alfa Laval, acumulador de agua caliente sanitaria de 165 litros con serpentín de acero inoxidable y toma para recirculación de 3/4" de diámetro, vaso de expansión de 8 l, grupo de seguridad y kit de aislamiento acústico integral, con posibilidad de conectar en cascada hasta 3 unidades y con posibilidad de gestionar hasta 4 grupos de impulsión, para un circuito directo y tres circuitos con válvula mezcladora, con dos sondas de inmersión y sonda de temperatura exterior y aerotermo de agua caliente, para instalación en el exterior. Totalmente montado, conexionado y puesto en marcha por la empresa instaladora para la comprobación de su correcto funcionamiento.
Equipo formado por unidad agua-agua bomba de calor, para calefacción y producción de agua caliente sanitaria, para gas refrigerante R-410A, alimentación monofásica a 230 V, potencia calorífica nominal regulable entre 1,5 y 9 kW, COP 4,5, dimensiones 1804x600x710 mm, potencia sonora 44 dBA, peso 245 kg, con compresor scroll con tecnología Inverter Copeland con motor eléctrico de imanes permanentes, control Micro PC Carel, bombas de circulación Wilo de velocidad variable y alta eficiencia (clase energética A), válvula de expansión electrónica Carel, intercambiadores de placas Alfa Laval, acumulador de agua caliente sanitaria de 165 litros con serpentín de acero inoxidable y toma para recirculación de 3/4" de diámetro, vaso de expansión de 8 l, grupo de seguridad y kit de aislamiento acústico integral, con posibilidad de conectar en cascada hasta 3 unidades y con posibilidad de gestionar hasta 4 grupos de impulsión, para un circuito directo y tres circuitos con válvula mezcladora, con dos sondas de inmersión y sonda de temperatura exterior y aerotermo de agua caliente, para instalación en el exterior. Totalmente montado, conexionado y puesto en marcha por la empresa instaladora para la comprobación de su correcto funcionamiento.
Incluye: Replanteo del equipo. Colocación y fijación del equipo y sus accesorios. Conexionado con las redes de conducción de agua, eléctrica y de recogida de condensados. Puesta en marcha.
Criterio de cuantificación de proyecto: Número de unidades previstas, según documentación gráfica de Proyecto.
Criterio de cuantificación de obra: Se medirá el número de unidades realmente ejecutadas según especificaciones de Proyecto.

| Código | Ud | Descripción | Rendimiento | Precio | Importe |
|---|---|---|---|---|---|
| mt42eco050aaa | Ud | Unidad agua-agua bomba de calor, para calefacción y producción de agua caliente sanitaria, para gas refrigerante R-410A, alimentación monofásica a 230 V, potencia calorífica nominal regulable entre 1,5 y 9 kW, COP 4,5, dimensiones 1804x600x710 mm, potencia sonora 44 dBA, peso 245 kg, con compresor scroll con tecnología Inverter Copeland con motor eléctrico de imanes permanentes, control Micro PC Carel, bombas de circulación Wilo de velocidad variable y alta eficiencia (clase energética A), válvula de expansión electrónica Carel, intercambiadores de placas Alfa Laval, acumulador de agua caliente sanitaria de 165 litros con serpentín de acero inoxidable y toma para recirculación de 3/4" de diámetro, vaso de expansión de 8 l, grupo de seguridad y kit de aislamiento acústico integral, con posibilidad de conectar en cascada hasta 3 unidades y con posibilidad de gestionar hasta 4 grupos de impulsión, para un circuito directo y tres circuitos con válvula mezcladora, con dos sondas de inmersión y sonda de temperatura exterior. (material) | 1.000 | 205444.87 | 205444.87 |
| mt42eco005a | Ud | Aerotermo de agua caliente, con ventilador de velocidad variable y. (material) | 1.000 | 49100.03 | 49100.03 |
| mt37www060f | Ud | Filtro retenedor de residuos de latón, con tamiz de acero inoxidable con perforaciones de 0,5 mm de diámetro, con rosca de 1 1/4", para una presión máxima de trabajo de 16 bar y una temperatura máxima de 110°C. (material) | 2.000 | 326.93 | 653.86 |
| mt37www050c | Ud | Conector antivibración, de goma, con rosca de 1", para una presión máxima de trabajo de 10 bar. (material) | 2.000 | 282.32 | 564.64 |
| mt37www050e | Ud | Conector antivibración, de goma, con rosca de 1 1/4", para una presión máxima de trabajo de 10 bar. (material) | 4.000 | 321.91 | 1287.64 |
| mt42www050 | Ud | Termómetro bimetálico, diámetro de esfera de 100 mm, con toma vertical, con vaina de 1/2", escala de temperatura de 0 a 120°C. (material) | 1.000 | 556.60 | 556.60 |
| mt37sve010d | Ud | Válvula de esfera de latón niquelado para roscar de 1". (material) | 2.000 | 166.81 | 333.62 |
| mt37sve010e | Ud | Válvula de esfera de latón niquelado para roscar de 1 1/4". (material) | 4.000 | 259.38 | 1037.52 |
| mo005 | h | Oficial instalador de climatización. (mano de obra) | 15.015 | 80.58 | 1209.91 |
| mo104 | h | Ayudante instalador de climatización. (mano de obra) | 15.015 | 47.30 | 710.21 |
| % | % | Herramienta menor | 2 % | 260898.90 | 5217.98 |
|  |  | Costes directos |  |  | 266116.88 |
