# Consola para el control centralizado en instalaciones de climatización con sistema aire-aire split y comunicación Superlink

- Propiedad del archivo: CYPE INGENIEROS, S.A.
- Formato: FIEBDC-3/2002
- Ámbito geográfico: México
- Costes indirectos: 3.00 %
- Gastos generales: 13.00 %
- Beneficio industrial: 6.00 %
- IVA: 15.00 %

## I Instalaciones

### IC Calefacción, climatización y agua caliente sanitaria

#### ICW Sistema VRF (Mitsubishi Heavy Industries)

**ICW500** Ud Consola para el control centralizado en instalaciones de climatización con sistema aire-aire split y comunicación Superlink, con pantalla LCD, para un máximo de 64 unidades interiores en grupos de 16 unidades, modelo SC-SL2NA-E "MITSUBISHI HEAVY INDUSTRIES".
Suministro e instalación de consola para el control centralizado en instalaciones de climatización con sistema aire-aire split y comunicación Superlink, con pantalla LCD, para un máximo de 64 unidades interiores en grupos de 16 unidades, modelo SC-SL2NA-E "MITSUBISHI HEAVY INDUSTRIES", con funciones de control individual, por grupos o colectivo del arranque, parada y definición del modo de trabajo, temporizador semanal, información de los estados de funcionamiento y de necesidad de servicio, compensación del tiempo de parada ante un corte del suministro eléctrico y función que activa o desactiva el funcionamiento del control remoto. Totalmente montado, conexionado y probado.
Incluye: Replanteo. Colocación y fijación de los elementos. Conexionado.
Criterio de cuantificación de proyecto: Número de unidades previstas, según documentación gráfica de Proyecto.
Criterio de cuantificación de obra: Se medirá el número de unidades realmente ejecutadas según especificaciones de Proyecto.

| Código | Ud | Descripción | Rendimiento | Precio | Importe |
|---|---|---|---|---|---|
| mt42mhi610a | Ud | Consola para el control centralizado en instalaciones de climatización con sistema aire-aire split y comunicación Superlink, con pantalla LCD, para un máximo de 64 unidades interiores en grupos de 16 unidades, modelo SC-SL2NA-E "MITSUBISHI HEAVY INDUSTRIES", con funciones de control individual, por grupos o colectivo del arranque, parada y definición del modo de trabajo, temporizador semanal, información de los estados de funcionamiento y de necesidad de servicio, compensación del tiempo de parada ante un corte del suministro eléctrico y función que activa o desactiva el funcionamiento del control remoto. (material) | 1.000 | 1467.12 | 1467.12 |
| mo004 | h | Oficial instalador de climatización. (mano de obra) | 1.170 | 2.51 | 2.94 |
| mo102 | h | Ayudante instalador de climatización. (mano de obra) | 1.170 | 1.50 | 1.76 |
| % | % | Costes directos complementarios | 2 % | 1471.82 | 29.44 |
|  |  | Costes directos |  |  | 1501.26 |
