# Sistema de control e integración de edificios en instalaciones de climatización con sistema aire-aire split

- Propiedad del archivo: CYPE INGENIEROS, S.A.
- Formato: FIEBDC-3/2002
- Ámbito geográfico: México
- Costes indirectos: 3.00 %
- Gastos generales: 13.00 %
- Beneficio industrial: 6.00 %
- IVA: 15.00 %

## I Instalaciones

### IC Calefacción, climatización y agua caliente sanitaria

#### ICW Sistema VRF (Mitsubishi Heavy Industries)

**ICW500** Ud Sistema de control e integración de edificios en instalaciones de climatización con sistema aire-aire split, que convierte la comunicación Superlink II en lenguaje BCAnet, permitiendo conectar un máximo de 96 celdas o posiciones con un total de 128 unidades interiores, modelo BACnet SC-BGWN-BR "MITSUBISHI HEAVY INDUSTRIES", con control del consumo individual de cada unidad interior.
Suministro e instalación de sistema de control e integración de edificios en instalaciones de climatización con sistema aire-aire split, que convierte la comunicación Superlink II en lenguaje BCAnet, permitiendo conectar un máximo de 96 celdas o posiciones con un total de 128 unidades interiores, modelo BACnet SC-BGWN-BR "MITSUBISHI HEAVY INDUSTRIES", con control del consumo individual de cada unidad interior proporcionalmente (no se incluye el medidor de energía eléctrica necesario para medir el consumo), día a día, en función del ratio de funcionamiento de cada una de ellas. Totalmente montado, conexionado y probado.
Incluye: Replanteo. Colocación y fijación de los elementos. Conexionado.
Criterio de cuantificación de proyecto: Número de unidades previstas, según documentación gráfica de Proyecto.
Criterio de cuantificación de obra: Se medirá el número de unidades realmente ejecutadas según especificaciones de Proyecto.

| Código | Ud | Descripción | Rendimiento | Precio | Importe |
|---|---|---|---|---|---|
| mt42mhi650d | Ud | Sistema de control e integración de edificios en instalaciones de climatización con sistema aire-aire split, que convierte la comunicación Superlink II en lenguaje BCAnet, permitiendo conectar un máximo de 96 celdas o posiciones con un total de 128 unidades interiores, modelo BACnet SC-BGWN-BR "MITSUBISHI HEAVY INDUSTRIES", con control del consumo individual de cada unidad interior proporcionalmente (no se incluye el medidor de energía eléctrica necesario para medir el consumo), día a día, en función del ratio de funcionamiento de cada una de ellas. (material) | 1.000 | 13569.25 | 13569.25 |
| mo004 | h | Oficial instalador de climatización. (mano de obra) | 1.170 | 2.51 | 2.94 |
| mo102 | h | Ayudante instalador de climatización. (mano de obra) | 1.170 | 1.50 | 1.76 |
| % | % | Costes directos complementarios | 2 % | 13573.95 | 271.48 |
|  |  | Costes directos |  |  | 13845.43 |
