# Sistema de control e integración de edificios en instalaciones de climatización con sistema aire-aire split

- Propiedad del archivo: CYPE INGENIEROS, S.A.
- Formato: FIEBDC-3/2002
- Ámbito geográfico: México
- Costes indirectos: 3.00 %
- Gastos generales: 13.00 %
- Beneficio industrial: 6.00 %
- IVA: 15.00 %

## I Instalaciones

### IC Calefacción, climatización y agua caliente sanitaria

#### ICW Sistema VRF (Mitsubishi Heavy Industries)

**ICW500** Ud Sistema de control e integración de edificios en instalaciones de climatización con sistema aire-aire split, que convierte la comunicación Superlink II en lenguaje KNX TP-1 (EIB), permitiendo conectar un máximo de 48 unidades interiores, modelo MH-AC-KNX-48 "MITSUBISHI HEAVY INDUSTRIES".
Suministro e instalación de sistema de control e integración de edificios en instalaciones de climatización con sistema aire-aire split, que convierte la comunicación Superlink II en lenguaje KNX TP-1 (EIB), permitiendo conectar un máximo de 48 unidades interiores, modelo MH-AC-KNX-48 "MITSUBISHI HEAVY INDUSTRIES". Totalmente montado, conexionado y probado.
Incluye: Replanteo. Colocación y fijación de los elementos. Conexionado.
Criterio de cuantificación de proyecto: Número de unidades previstas, según documentación gráfica de Proyecto.
Criterio de cuantificación de obra: Se medirá el número de unidades realmente ejecutadas según especificaciones de Proyecto.

| Código | Ud | Descripción | Rendimiento | Precio | Importe |
|---|---|---|---|---|---|
| mt42mhi670a | Ud | Sistema de control e integración de edificios en instalaciones de climatización con sistema aire-aire split, que convierte la comunicación Superlink II en lenguaje KNX TP-1 (EIB), permitiendo conectar un máximo de 48 unidades interiores, modelo MH-AC-KNX-48 "MITSUBISHI HEAVY INDUSTRIES". (material) | 1.000 | 6259.72 | 6259.72 |
| mo004 | h | Oficial instalador de climatización. (mano de obra) | 1.170 | 2.51 | 2.94 |
| mo102 | h | Ayudante instalador de climatización. (mano de obra) | 1.170 | 1.50 | 1.76 |
| % | % | Costes directos complementarios | 2 % | 6264.42 | 125.29 |
|  |  | Costes directos |  |  | 6389.71 |
