# Torre metálica de celosía de 6 m de altura para tinaco de hasta 1000 litros, empotrada en dado de concreto en suelo cohesivo

- Propiedad del archivo: CYPE INGENIEROS, S.A.
- Formato: FIEBDC-3/2002
- Ámbito geográfico: México
- Divisa: MXN
- Costes indirectos: 3.00 %
- Gastos generales: 13.00 %
- Beneficio industrial: 6.00 %
- IVA: 16.00 %

## I Instalaciones

### IF Plomería

#### IFD Tanques/tinacos/cisternas/sistemas hidroneumáticos

**IFD065** Ud Torre metálica de celosía de 6 m de altura para tinaco de hasta 1000 litros, empotrada en dado de concreto en suelo cohesivo.
Torre metálica de celosía de 6 m de altura para tinaco de hasta 1000 litros, con escalera de acceso, protección superior para el instalador y base de fijación del tinaco de 0,55x0,55 m, empotrada en dado de concreto f'c=25 MPa (250 kg/cm²), clasificación de exposición A1, tamaño máximo del agregado 20 mm, revenimiento de 5 a 10 cm, premezclado, colado con tiro directo, en suelo cohesivo. Incluso excavación para cimentación con medios mecánicos, transporte y descarga. Totalmente montada.
Incluye: Replanteo. Transporte y descarga. Excavación de la cimentación. Eliminación de las tierras sueltas del fondo de la excavación. Montaje de la torre. Izado de la torre. Colocación y aplomado. Colado y compactación del concreto. Eliminación de restos, limpieza final y retirada de escombros. Carga de escombros sobre camión o contenedor.
Criterio de cuantificación de proyecto: Número de unidades previstas, según documentación gráfica de Proyecto.
Criterio de cuantificación de obra: Se medirá el número de unidades realmente ejecutadas según especificaciones de Proyecto.

| Código | Ud | Descripción | Rendimiento | Precio | Importe |
|---|---|---|---|---|---|
| mt37tod010h | Ud | Torre metálica de celosía de 6 m de altura para tinaco de hasta 1000 litros, con escalera de acceso, protección superior para el instalador y base de fijación del tinaco de 0,55x0,55 m. (material) | 1.000 | 13692.34 | 13692.34 |
| mt10hmf071de | m³ | Concreto simple f'c=25 MPa (250 kg/cm²), clasificación de exposición A1, tamaño máximo del agregado 20 mm, revenimiento nominal del concreto fresco de 5 a 10 mm, premezclado, según RCDF NTC Diseño y Construcción de Estructuras de Concreto (2004). (material) | 1.440 | 1270.65 | 1829.74 |
| mq04cag010a | h | Camión con grúa de hasta 6 t. (maquinaria) | 0.200 | 678.88 | 135.78 |
| mq01exn010i | h | Miniretroexcavadora sobre ruedas, de 37,5 kW. (maquinaria) | 0.430 | 627.39 | 269.78 |
| mo020 | h | Oficial albañil. (mano de obra) | 1.752 | 78.26 | 137.11 |
| mo077 | h | Ayudante albañil. (mano de obra) | 1.752 | 47.38 | 83.01 |
| % | % | Herramienta menor | 2 % | 16147.76 | 322.96 |
|  |  | Costes directos |  |  | 16470.72 |
