# Grifo de latón cromado, de 3/4" de diámetro

- Propiedad del archivo: CYPE INGENIEROS, S.A.
- Formato: FIEBDC-3/2002
- Ámbito geográfico: México
- Divisa: MXN
- Costes indirectos: 3.00 %
- Gastos generales: 13.00 %
- Beneficio industrial: 6.00 %
- IVA: 16.00 %

## I Instalaciones

### IF Plomería

#### IFW Elementos

**IFW030** Ud Grifo de latón cromado, de 3/4" de diámetro.
Grifo de latón cromado, de 3/4" de diámetro. Totalmente montado, conexionado y probado.
Incluye: Replanteo. Colocación del grifo. Conexionado.
Criterio de cuantificación de proyecto: Número de unidades previstas, según documentación gráfica de Proyecto.
Criterio de cuantificación de obra: Se medirá el número de unidades realmente ejecutadas según especificaciones de Proyecto.

| Código | Ud | Descripción | Rendimiento | Precio | Importe |
|---|---|---|---|---|---|
| mt37sgl055b | Ud | Grifo de latón cromado, de 3/4" de diámetro. (material) | 1.000 | 148.00 | 148.00 |
| mt37www010 | Ud | Material auxiliar para instalaciones hidrosanitarias. (material) | 1.000 | 23.81 | 23.81 |
| mo008 | h | Oficial plomero. (mano de obra) | 0.125 | 80.58 | 10.07 |
| mo107 | h | Ayudante plomero. (mano de obra) | 0.125 | 47.30 | 5.91 |
| % | % | Herramienta menor | 2 % | 187.79 | 3.76 |
|  |  | Costes directos |  |  | 191.55 |
