# Válvula de retención de latón para roscar de 2"

- Propiedad del archivo: CYPE INGENIEROS, S.A.
- Formato: FIEBDC-3/2002
- Ámbito geográfico: México
- Costes indirectos: 0.03 %
- Gastos generales: 13.00 %
- Beneficio industrial: 6.00 %
- IVA: 15.00 %

## I Instalaciones

### IF Plomería

#### IFW Elementos

**IFW040** Ud Válvula de retención de latón para roscar de 2".
Suministro e instalación de válvula de retención de latón para roscar de 2". Totalmente montada, conexionada y probada.
Incluye: Replanteo. Colocación de la válvula. Conexionado.
Criterio de medición de proyecto: Número de unidades previstas, según documentación gráfica de Proyecto.
Criterio de medición de obra: Se medirá el número de unidades realmente ejecutadas según especificaciones de Proyecto.

| Código | Ud | Descripción | Rendimiento | Precio | Importe |
|---|---|---|---|---|---|
| mt37svr010f | Ud | Válvula de retención de latón para roscar de 2". (material) | 1.000 | 11.54 | 11.54 |
| mt37www010 | Ud | Material auxiliar para instalaciones hidrosanitarias. (material) | 1.000 | 1.44 | 1.44 |
| mo007 | h | Oficial plomero. (mano de obra) | 0.234 | 3.44 | 0.80 |
| mo100 | h | Ayudante plomero. (mano de obra) | 0.234 | 2.33 | 0.55 |
| % | % | Costes directos complementarios | 2 % | 14.33 | 0.29 |
|  |  | Costes directos |  |  | 14.62 |
