# Purgador automático de aire con boya y rosca de 1/4" de diámetro, cuerpo y tapa de latón

- Propiedad del archivo: CYPE INGENIEROS, S.A.
- Formato: FIEBDC-3/2002
- Ámbito geográfico: México
- Costes indirectos: 0.03 %
- Gastos generales: 13.00 %
- Beneficio industrial: 6.00 %
- IVA: 15.00 %

## I Instalaciones

### IF Plomería

#### IFW Elementos

**IFW050** Ud Purgador automático de aire con boya y rosca de 1/4" de diámetro, cuerpo y tapa de latón.
Suministro e instalación de purgador automático de aire con boya y rosca de 1/4" de diámetro, cuerpo y tapa de latón, para una presión máxima de trabajo de 10 bar y una temperatura máxima de 110°C. Totalmente montado, conexionado y probado.
Incluye: Replanteo. Colocación del purgador. Conexionado.
Criterio de medición de proyecto: Número de unidades previstas, según documentación gráfica de Proyecto.
Criterio de medición de obra: Se medirá el número de unidades realmente ejecutadas según especificaciones de Proyecto.

| Código | Ud | Descripción | Rendimiento | Precio | Importe |
|---|---|---|---|---|---|
| mt37sgl020b | Ud | Purgador automático de aire con boya y rosca de 1/4" de diámetro, cuerpo y tapa de latón, para una presión máxima de trabajo de 10 bar y una temperatura máxima de 110°C. (material) | 1.000 | 6.02 | 6.02 |
| mt37www010 | Ud | Material auxiliar para instalaciones hidrosanitarias. (material) | 1.000 | 1.44 | 1.44 |
| mo007 | h | Oficial plomero. (mano de obra) | 0.117 | 3.44 | 0.40 |
| mo100 | h | Ayudante plomero. (mano de obra) | 0.117 | 2.33 | 0.27 |
| % | % | Costes directos complementarios | 2 % | 8.13 | 0.16 |
|  |  | Costes directos |  |  | 8.29 |
