# Registro de obra de mampostería, de dimensiones interiores 51x51x65 cm, con marco y tapa de fundición, para alojamiento de la válvula

- Propiedad del archivo: CYPE INGENIEROS, S.A.
- Formato: FIEBDC-3/2002
- Ámbito geográfico: México
- Divisa: MXN
- Costes indirectos: 3.00 %
- Gastos generales: 13.00 %
- Beneficio industrial: 6.00 %
- IVA: 16.00 %

## I Instalaciones

### IF Plomería

#### IFW Elementos

**IFW070** Ud Registro de obra de mampostería, de dimensiones interiores 51x51x65 cm, con marco y tapa de fundición, para alojamiento de la válvula.
Formación de registro enterrada, de dimensiones interiores 51x51x65 cm, construida con mampostería de tabique de barro perforado, de 1/2 pie de espesor, asentado con mortero de cemento, confeccionado en obra, dosificación 1:6, sobre solera de concreto simple f'c=30 MPa (300 kg/cm²), clasificación de exposición D, tamaño máximo del agregado 20 mm, revenimiento de 5 a 10 cm de 15 cm de espesor, enfoscada y bruñida interiormente con mortero de cemento, confeccionado en obra, con aditivo hidrófugo, dosificación 1:3 formando aristas y esquinas a media caña, con marco y tapa de fundición carga de rotura 125 kN, para alojamiento de la válvula. Incluso mortero para sellado de juntas.
Incluye: Replanteo. Colado y compactación del concreto en formación de solera. Formación de la obra de mampostería con muros divisorios, previamente humedecidos, colocados con mortero. Aplanado grueso y bruñido con mortero, redondeando los ángulos del fondo y de las paredes interiores de la registro. Conexionado de los tubos a la registro. Colocación de la tapa.
Criterio de cuantificación de proyecto: Número de unidades previstas, según documentación gráfica de Proyecto.
Criterio de cuantificación de obra: Se medirá el número de unidades realmente ejecutadas según especificaciones de Proyecto.
Criterio de valoración económica: El precio no incluye la válvula, la excavación ni el relleno del trasdós.

| Código | Ud | Descripción | Rendimiento | Precio | Importe |
|---|---|---|---|---|---|
| mt10hmf071Ce | m³ | Concreto simple f'c=30 MPa (300 kg/cm²), clasificación de exposición D, tamaño máximo del agregado 20 mm, revenimiento nominal del concreto fresco de 5 a 10 mm, premezclado, según RCDF NTC Diseño y Construcción de Estructuras de Concreto (2004). (material) | 0.147 | 1700.05 | 249.91 |
| mt04lpv010a | Ud | Tabique de barro perforado (panal), para revestir, 24x11,5x9 cm, densidad 780 kg/m³. (material) | 56.000 | 2.63 | 147.28 |
| mt08aaa010a | m³ | Agua. (material) | 0.012 | 20.44 | 0.25 |
| mt01arg005a | t | Arena de cantera, para mortero hecho en obra. (material) | 0.066 | 283.85 | 18.73 |
| mt08cem000f | kg | Cemento gris en sacos. (material) | 15.368 | 2.00 | 30.74 |
| mt08adt010 | kg | Aditivo hidrófugo para impermeabilización de morteros u concretos. (material) | 0.214 | 16.35 | 3.50 |
| mt11tfa010b | Ud | Marco y tapa de fundición, 50x50 cm, para registro registrable, carga de rotura 125 kN. (material) | 1.000 | 674.20 | 674.20 |
| mq06hor010 | h | Revolvedora de concreto. (maquinaria) | 0.030 | 23.07 | 0.69 |
| au00auh040 |  | Vibrador de concreto, eléctrico. | 1.000 | 0.00 | 0.00 |
| mo020 | h | Oficial albañil. (mano de obra) | 1.971 | 78.26 | 154.25 |
| mo113 | h | Cabo albañil. (mano de obra) | 1.829 | 45.47 | 83.16 |
| % | % | Herramienta menor | 2 % | 1362.71 | 27.25 |
|  |  | Costes directos |  |  | 1389.96 |
