# Luminaria cuadrada empotrada tipo Downlight, con lámpara LED

- Propiedad del archivo: CYPE INGENIEROS, S.A.
- Formato: FIEBDC-3/2002
- Ámbito geográfico: México
- Divisa: MXN
- Costes indirectos: 3.00 %
- Gastos generales: 13.00 %
- Beneficio industrial: 6.00 %
- IVA: 16.00 %

## I Instalaciones

### II Iluminación

#### III Interior

**III102** Ud Luminaria cuadrada empotrada tipo Downlight, con lámpara LED.
Luminaria fija de techo tipo Downlight, de lámina de acero, acabado termoesmaltado, de color blanco acabado mate, regulación DALI, de 11 W, alimentación a 220/240 V y 50-60 Hz, de 124x124x78 mm, con lámpara LED, temperatura de color 4000 K, óptica formada por reflector recubierto con aluminio vaporizado, acabado muy brillante, de alto rendimiento, haz de claro extensivo 72°, marco embellecedor, índice de deslumbramiento unificado menor de 19, índice de reproducción cromática mayor de 80, flujo luminoso 882 lúmenes, grado de protección IP40, con flejes de fijación. Instalación empotrada.
Incluye: Replanteo. Montaje, conexionado y comprobación de su correcto funcionamiento.
Criterio de cuantificación de proyecto: Número de unidades previstas, según documentación gráfica de Proyecto.
Criterio de cuantificación de obra: Se medirá el número de unidades realmente ejecutadas según especificaciones de Proyecto.

| Código | Ud | Descripción | Rendimiento | Precio | Importe |
|---|---|---|---|---|---|
| mt34lle080hd | Ud | Luminaria fija de techo tipo Downlight, de lámina de acero, acabado termoesmaltado, de color blanco acabado mate, regulación DALI, de 11 W, alimentación a 220/240 V y 50-60 Hz, de 124x124x78 mm, con lámpara LED, temperatura de color 4000 K, óptica formada por reflector recubierto con aluminio vaporizado, acabado muy brillante, de alto rendimiento, haz de claro extensivo 72°, marco embellecedor, índice de deslumbramiento unificado menor de 19, índice de reproducción cromática mayor de 80, flujo luminoso 882 lúmenes, grado de protección IP40, con flejes de fijación, para empotrar. (material) | 1.000 | 4638.83 | 4638.83 |
| mo003 | h | Oficial electricista. (mano de obra) | 0.375 | 102.98 | 38.62 |
| mo102 | h | Ayudante electricista. (mano de obra) | 0.375 | 60.85 | 22.82 |
| % | % | Herramienta menor | 2 % | 4700.27 | 94.01 |
|  |  | Costes directos |  |  | 4794.28 |
