# Coladera para regadera de obra

- Propiedad del archivo: CYPE INGENIEROS, S.A.
- Formato: FIEBDC-3/2002
- Ámbito geográfico: México
- Divisa: MXN
- Costes indirectos: 3.00 %
- Gastos generales: 13.00 %
- Beneficio industrial: 6.00 %
- IVA: 16.00 %

## I Instalaciones

### IS Evacuación de aguas

#### ISD Ramales

**ISD009** Ud Coladera para regadera de obra.
Coladera con céspol de PVC con rejilla de acero inoxidable de 100x100 mm y salidas vertical y horizontal de 40 mm de diámetro, para desagüe de regadera de obra.
Incluye: Montaje, conexionado y comprobación de su correcto funcionamiento.
Criterio de cuantificación de proyecto: Número de unidades previstas, según documentación gráfica de Proyecto.
Criterio de cuantificación de obra: Se medirá el número de unidades realmente ejecutadas según especificaciones de Proyecto.

| Código | Ud | Descripción | Rendimiento | Precio | Importe |
|---|---|---|---|---|---|
| mt15req010a | Ud | Coladera con céspol de PVC con rejilla de acero inoxidable de 100x100 mm y salidas vertical y horizontal de 40 mm de diámetro, para regadera de obra. (material) | 1.000 | 268.10 | 268.10 |
| mo008 | h | Oficial plomero. (mano de obra) | 0.189 | 123.28 | 23.30 |
| mo107 | h | Ayudante plomero. (mano de obra) | 0.095 | 72.91 | 6.93 |
| % | % | Herramienta menor | 2 % | 298.33 | 5.97 |
|  |  | Costes directos |  |  | 304.30 |
