# Coladera con céspol de PVC con rejilla de acero inoxidable de 100x100 mm y salidas vertical y horizontal de 40 mm de diámetro

- Propiedad del archivo: CYPE INGENIEROS, S.A.
- Formato: FIEBDC-3/2002
- Ámbito geográfico: México
- Costes indirectos: 3.00 %
- Gastos generales: 13.00 %
- Beneficio industrial: 6.00 %
- IVA: 15.00 %

## I Instalaciones

### IS Evacuación de aguas

#### ISD Ramales

**ISD009** Ud Coladera con céspol de PVC con rejilla de acero inoxidable de 100x100 mm y salidas vertical y horizontal de 40 mm de diámetro.
Suministro e instalación de coladera con céspol de PVC con rejilla de acero inoxidable de 100x100 mm y salidas vertical y horizontal de 40 mm de diámetro. Incluso con lámina impermeabilizante premontada de 1,5x2,0 m, para la posterior impermeabilización del suelo y las paredes de la regadera, hasta 60 cm de altura. Totalmente montado, conexionado y probado por la empresa instaladora mediante las correspondientes pruebas de servicio (incluidas en este precio).
Incluye: Replanteo. Colocación del desagüe. Conexionado. Realización de pruebas de servicio.
Criterio de medición de proyecto: Número de unidades previstas, según documentación gráfica de Proyecto.
Criterio de medición de obra: Se medirá el número de unidades realmente ejecutadas según especificaciones de Proyecto.

| Código | Ud | Descripción | Rendimiento | Precio | Importe |
|---|---|---|---|---|---|
| mt15req020a | Ud | Coladera con céspol de PVC con rejilla de acero inoxidable de 100x100 mm y salidas vertical y horizontal de 40 mm de diámetro, con lámina impermeabilizante premontada de 1,5x2,0 m, para regadera de obra. (material) | 1.000 | 144.57 | 144.57 |
| mo007 | h | Oficial plomero. (mano de obra) | 0.176 | 2.51 | 0.44 |
| mo105 | h | Ayudante plomero. (mano de obra) | 0.088 | 1.50 | 0.13 |
| % | % | Costes directos complementarios | 2 % | 145.14 | 2.90 |
|  |  | Costes directos |  |  | 148.04 |
