# Aireador de admisión, caudal máximo 10 l/s, de 1200x80x12 mm, para ventilación mecánica

- Propiedad del archivo: CYPE INGENIEROS, S.A.
- Formato: FIEBDC-3/2002
- Ámbito geográfico: México
- Costes indirectos: 3.00 %
- Gastos generales: 13.00 %
- Beneficio industrial: 6.00 %
- IVA: 16.00 %

## I Instalaciones

### IS Instalación hidrosanitaria

#### ISM Ventilación mecánica para viviendas

**ISM010** Ud Aireador de admisión, caudal máximo 10 l/s, de 1200x80x12 mm, para ventilación mecánica.
Incluye: Replanteo. Fijación del aireador encima del marco.

| Código | Ud | Descripción | Rendimiento | Precio | Importe |
|---|---|---|---|---|---|
| mt20svg035aa | Ud | Aireador de admisión, de aluminio lacado en color a elegir de la carta RAL, caudal máximo 10 l/s, de 1200x80x12 mm, con abertura de 800x12 mm, aislamiento acústico de 39 dB y filtro antipolución tipo S30, para colocar en posición horizontal encima de la cancelería exterior de aluminio o PVC, hasta 80 mm de profundidad. (material) | 1.000 | 42.90 | 42.90 |
| mo009 | h | Oficial montador. (mano de obra) | 0.175 | 3.12 | 0.55 |
| mo075 | h | Ayudante montador. (mano de obra) | 0.175 | 2.13 | 0.37 |
| % | % | Costes directos complementarios | 2 % | 43.82 | 0.88 |
|  |  | Costes directos |  |  | 44.70 |
