# Rejilla de aluminio anodizado, con lamas horizontales fijas, salida de aire con inclinación, color natural, para ventilación mecánica

- Propiedad del archivo: CYPE INGENIEROS, S.A.
- Formato: FIEBDC-3/2002
- Ámbito geográfico: México
- Costes indirectos: 3.00 %
- Gastos generales: 13.00 %
- Beneficio industrial: 6.00 %
- IVA: 16.00 %

## I Instalaciones

### IS Instalación hidrosanitaria

#### ISM Ventilación mecánica para viviendas

**ISM023** Ud Rejilla de aluminio anodizado, con lamas horizontales fijas, salida de aire con inclinación, color natural, para ventilación mecánica.
Incluye: Replanteo. Colocación y fijación mediante elementos de anclaje.

| Código | Ud | Descripción | Rendimiento | Precio | Importe |
|---|---|---|---|---|---|
| mt20sva154a | Ud | Rejilla de aluminio anodizado, con lamas horizontales fijas, salida de aire con inclinación, color natural, para ducto de admisión o extracción, de 125 mm de diámetro. (material) | 1.000 | 71.30 | 71.30 |
| mo009 | h | Oficial montador. (mano de obra) | 0.175 | 3.12 | 0.55 |
| mo075 | h | Ayudante montador. (mano de obra) | 0.175 | 2.13 | 0.37 |
| % | % | Costes directos complementarios | 2 % | 72.22 | 1.44 |
|  |  | Costes directos |  |  | 73.66 |
