# Rejilla circular de aluminio con lamas horizontales fijas, salida de aire con inclinación de 15°, para ducto de admisión o extracción, de 500 mm de diámetro, para ventilación mecánica

- Propiedad del archivo: CYPE INGENIEROS, S.A.
- Formato: FIEBDC-3/2002
- Ámbito geográfico: México
- Costes indirectos: 3.00 %
- Gastos generales: 13.00 %
- Beneficio industrial: 6.00 %
- IVA: 16.00 %

## I Instalaciones

### IS Instalación hidrosanitaria

#### ISM Ventilación mecánica para viviendas

**ISM024** Ud Rejilla circular de aluminio con lamas horizontales fijas, salida de aire con inclinación de 15°, para ducto de admisión o extracción, de 500 mm de diámetro, para ventilación mecánica.
Incluye: Replanteo. Colocación y fijación mediante elementos de anclaje.

| Código | Ud | Descripción | Rendimiento | Precio | Importe |
|---|---|---|---|---|---|
| mt20sva190h | Ud | Rejilla circular de aluminio con lamas horizontales fijas, salida de aire con inclinación de 15°, contra la lluvia, con malla de protección contra la entrada de hojas y pájaros, para ducto de admisión o extracción, de 500 mm de diámetro. (material) | 1.000 | 529.94 | 529.94 |
| mo009 | h | Oficial montador. (mano de obra) | 0.292 | 3.12 | 0.91 |
| mo075 | h | Ayudante montador. (mano de obra) | 0.292 | 2.13 | 0.62 |
| % | % | Costes directos complementarios | 2 % | 531.47 | 10.63 |
|  |  | Costes directos |  |  | 542.10 |
