# Sombrero cónico de chapa galvanizada, para ducto de salida de 100 mm de diámetro exterior, para ventilación mecánica

- Propiedad del archivo: CYPE INGENIEROS, S.A.
- Formato: FIEBDC-3/2002
- Ámbito geográfico: México
- Costes indirectos: 3.00 %
- Gastos generales: 13.00 %
- Beneficio industrial: 6.00 %
- IVA: 16.00 %

## I Instalaciones

### IS Instalación hidrosanitaria

#### ISM Ventilación mecánica para viviendas

**ISM060** Ud Sombrero cónico de chapa galvanizada, para ducto de salida de 100 mm de diámetro exterior, para ventilación mecánica.
Incluye: Replanteo. Fijación y colocación mediante elementos de anclaje.

| Código | Ud | Descripción | Rendimiento | Precio | Importe |
|---|---|---|---|---|---|
| mt20cvc100a | Ud | Sombrero cónico contra la lluvia de chapa galvanizada, para ducto de salida de 100 mm de diámetro exterior y malla de protección contra la entrada de hojas y pájaros. (material) | 1.000 | 70.56 | 70.56 |
| mo018 | h | Oficial albañil. (mano de obra) | 0.164 | 3.02 | 0.50 |
| mo103 | h | Peón albañil. (mano de obra) | 0.082 | 2.06 | 0.17 |
| % | % | Costes directos complementarios | 2 % | 71.23 | 1.42 |
|  |  | Costes directos |  |  | 72.65 |
