# Ducto de ventilación de piezas simples de concreto, de 24x36x30 cm, recibidas con mortero de cemento 1:6

- Propiedad del archivo: CYPE INGENIEROS, S.A.
- Formato: FIEBDC-3/2002
- Ámbito geográfico: México
- Costes indirectos: 3.00 %
- Gastos generales: 13.00 %
- Beneficio industrial: 6.00 %
- IVA: 16.00 %

## I Instalaciones

### IS Instalación hidrosanitaria

#### ISV Ductos de admisión y extracción para ventilación

**ISV010** m Ducto de ventilación de piezas simples de concreto, de 24x36x30 cm, recibidas con mortero de cemento 1:6.
Incluye: Replanteo y trazado del ducto. Colocación y aplomado de miras de referencia. Colocación de las piezas, recibidas con mortero. Repaso de juntas.

| Código | Ud | Descripción | Rendimiento | Precio | Importe |
|---|---|---|---|---|---|
| mt09mor010c | m³ | Mortero de cemento CEM II/B-P 32,5 N tipo M-5, confeccionado en obra con 250 kg/m³ de cemento y una proporción en volumen 1/6. (material) | 0.010 | 118.04 | 1.18 |
| mt20chp010e | Ud | Pieza simple de concreto, de 24x36x30 cm, para ducto de ventilación. (material) | 3.667 | 1.24 | 4.55 |
| mo018 | h | Oficial albañil. (mano de obra) | 0.234 | 3.02 | 0.71 |
| mo104 | h | Cabo albañil. (mano de obra) | 0.234 | 2.02 | 0.47 |
| % | % | Costes directos complementarios | 2 % | 6.91 | 0.14 |
|  |  | Costes directos |  |  | 7.05 |
