# Ducto flexible de PVC, de 60 mm de diámetro, para instalación de ventilación

- Propiedad del archivo: CYPE INGENIEROS, S.A.
- Formato: FIEBDC-3/2002
- Ámbito geográfico: México
- Costes indirectos: 3.00 %
- Gastos generales: 13.00 %
- Beneficio industrial: 6.00 %
- IVA: 16.00 %

## I Instalaciones

### IS Instalación hidrosanitaria

#### ISV Ductos de admisión y extracción para ventilación

**ISV298** m Ducto flexible de PVC, de 60 mm de diámetro, para instalación de ventilación.
Incluye: Replanteo y trazado del ducto. Presentación de tubos, accesorios y piezas especiales. Colocación y fijación de tubos, accesorios y piezas especiales.

| Código | Ud | Descripción | Rendimiento | Precio | Importe |
|---|---|---|---|---|---|
| mt20sfv420a | Ud | Material auxiliar para montaje y sujeción a la obra de los ductos flexibles de PVC, de 60 mm de diámetro. (material) | 1.000 | 0.07 | 0.07 |
| mt20sfv020ac | m | Tubo flexible de PVC y cable de acero en espiral, de 60 mm de diámetro, con el precio incrementado el 10% en concepto de accesorios y piezas especiales. (material) | 1.000 | 1.64 | 1.64 |
| mo009 | h | Oficial montador. (mano de obra) | 0.082 | 3.12 | 0.26 |
| mo075 | h | Ayudante montador. (mano de obra) | 0.041 | 2.13 | 0.09 |
| % | % | Costes directos complementarios | 2 % | 2.06 | 0.04 |
|  |  | Costes directos |  |  | 2.10 |
