# Ducto flexible de doble pared de aluminio/poliéster con aislamiento acústico, de 125 mm de diámetro interior, para instalación de ventilación

- Propiedad del archivo: CYPE INGENIEROS, S.A.
- Formato: FIEBDC-3/2002
- Ámbito geográfico: México
- Costes indirectos: 3.00 %
- Gastos generales: 13.00 %
- Beneficio industrial: 6.00 %
- IVA: 16.00 %

## I Instalaciones

### IS Instalación hidrosanitaria

#### ISV Ductos de admisión y extracción para ventilación

**ISV360** m Ducto flexible de doble pared de aluminio/poliéster con aislamiento acústico, de 125 mm de diámetro interior, para instalación de ventilación.
Incluye: Replanteo y trazado del ducto. Presentación de tubos, accesorios y piezas especiales. Colocación y fijación de tubos, accesorios y piezas especiales.

| Código | Ud | Descripción | Rendimiento | Precio | Importe |
|---|---|---|---|---|---|
| mt20cfi420a | Ud | Material auxiliar para montaje y sujeción a la obra de los ductos flexibles de doble pared de aluminio/poliéster con aislamiento acústico, de 125 mm de diámetro interior. (material) | 1.000 | 0.57 | 0.57 |
| mt20cfi020ac | m | Tubo flexible de doble pared con aislamiento acústico, compuesto por pared interior de aluminio perforado, poliéster y cable de acero en espiral de 125 mm de diámetro, pared exterior de aluminio y poliéster reforzado con malla de fibra de vidrio y aislamiento acústico entre paredes mediante fibra de vidrio de 25 mm de espesor, rango de temperatura de trabajo de -30 a 200°C, con el precio incrementado el 10% en concepto de accesorios y piezas especiales. (material) | 1.000 | 12.62 | 12.62 |
| mo009 | h | Oficial montador. (mano de obra) | 0.205 | 3.12 | 0.64 |
| mo075 | h | Ayudante montador. (mano de obra) | 0.102 | 2.13 | 0.22 |
| % | % | Costes directos complementarios | 2 % | 14.05 | 0.28 |
|  |  | Costes directos |  |  | 14.33 |
