# Puerta interior batiente, de madera

- Propiedad del archivo: CYPE INGENIEROS, S.A.
- Formato: FIEBDC-3/2002
- Ámbito geográfico: México
- Divisa: MXN
- Costes indirectos: 3.00 %
- Gastos generales: 13.00 %
- Beneficio industrial: 6.00 %
- IVA: 16.00 %

## L Puertas, ventanas, closets, cerrajería, vidrios y protecciones solares

### LP Puertas interiores

#### LPM De madera

**LPM010** Ud Puerta interior batiente, de madera.
Puerta interior batiente, maciza, de una hoja de 213x60x4 cm, con bastidor, refuerzos y paneles de madera de pino (Pinus ponderosa), barnizada en taller; marco de madera maciza. Incluso chambrana del mismo material y acabado que la hoja, bisagras, herrajes de colgar, de cierre y manija sobre escudo largo de latón, color negro, acabado brillante, serie básica.
Incluye: Presentación de la puerta. Colocación, aplomado y nivelación de marcos. Recibido a la obra de los elementos de fijación de marcos. Colocación de los herrajes de colgar. Colocación de la hoja. Colocación de los herrajes de cierre. Colocación de accesorios. Ajuste final.
Criterio de cuantificación de proyecto: Número de unidades previstas, según documentación gráfica de Proyecto.
Criterio de cuantificación de obra: Se medirá el número de unidades realmente ejecutadas según especificaciones de Proyecto.

| Código | Ud | Descripción | Rendimiento | Precio | Importe |
|---|---|---|---|---|---|
| mt22aap080Maa | Ud | Marco de madera maciza de pino (Pinus ponderosa), para puerta de una hoja, de 213x60x4,0 cm, con elementos de fijación. (material) | 1.000 | 329.25 | 329.25 |
| mt22ppf180hb | Ud | Hoja de puerta interior maciza, bastidor, refuerzos y paneles de madera de pino (Pinus ponderosa), barnizada en taller, de 213x60x4,0 cm. (material) | 1.000 | 2248.84 | 2248.84 |
| mt22atc040a | m | Chambrana de madera de pino (Pinus ponderosa), 19x58 mm, barnizado en taller. (material) | 10.000 | 46.01 | 460.10 |
| mt23ibl010jb | Ud | Pernio de 100x58 mm, con remate, de latón, acabado brillante, para puerta de paso interior. (material) | 3.000 | 15.16 | 45.48 |
| mt23ppb031 | Ud | Tornillo de latón 21/35 mm. (material) | 18.000 | 1.23 | 22.14 |
| mt23ppb200 | Ud | Cerradura de embutir, frente, accesorios y tornillos de atado, para puerta de paso interior. (material) | 1.000 | 232.51 | 232.51 |
| mt23hbl010aa | Ud | Juego de manija y escudo largo de latón, color negro, acabado brillante, serie básica, para puerta interior. (material) | 1.000 | 167.29 | 167.29 |
| op00cla010 |  | Clavadora neumática. | 1.000 | 0.00 | 0.00 |
| op00gra010 |  | Grapadora. | 1.000 | 0.00 | 0.00 |
| op00sie010 |  | Sierra de calar. | 1.000 | 0.00 | 0.00 |
| op00cep010 |  | Garlopa. | 1.000 | 0.00 | 0.00 |
| op00ato010 |  | Atornillador. | 1.000 | 0.00 | 0.00 |
| op00tro010 |  | Tronzador. | 1.000 | 0.00 | 0.00 |
| mo017 | h | Oficial carpintero. (mano de obra) | 1.136 | 121.71 | 138.26 |
| mo058 | h | Ayudante carpintero. (mano de obra) | 1.136 | 73.50 | 83.50 |
| % | % | Herramienta menor | 2 % | 3727.37 | 74.55 |
|  |  | Costes directos |  |  | 3801.92 |
