# Impermeabilización de remate superior de antepecho y fachada, con mortero

- Propiedad del archivo: CYPE INGENIEROS, S.A.
- Formato: FIEBDC-3/2002
- Ámbito geográfico: México
- Divisa: MXN
- Costes indirectos: 3.00 %
- Gastos generales: 13.00 %
- Beneficio industrial: 6.00 %
- IVA: 16.00 %

## N Aislamientos e impermeabilizaciones

### NI Impermeabilizaciones

#### NIF Fachadas

**NIF045** m² Impermeabilización de remate superior de antepecho y fachada, con mortero.
Impermeabilización de remate superior de antepecho y fachada, con dos capas de mortero flexible bicomponente, color gris, compuesto por ligantes hidráulicos y resinas sintéticas, resistencia a presión hidrostática positiva y negativa de 15 bar, aplicado con brocha, con rodillo de pelo largo o por proyección, preparado para recibir el elemento de protección.
Criterio de valoración económica: El precio no incluye el elemento de protección.
Incluye: Limpieza y preparación de la superficie. Aplicación del impermeabilizante.
Criterio de cuantificación de proyecto: Superficie medida según documentación gráfica de Proyecto.
Criterio de cuantificación de obra: Se medirá la superficie realmente ejecutada según especificaciones de Proyecto.

| Código | Ud | Descripción | Rendimiento | Precio | Importe |
|---|---|---|---|---|---|
| mt15igp010h | kg | Mortero flexible bicomponente, color gris, compuesto por ligantes hidráulicos y resinas sintéticas, resistencia a presión hidrostática positiva y negativa de 15 bar. (material) | 3.000 | 85.97 | 257.91 |
| mo032 | h | Oficial aplicador de productos impermeabilizantes. (mano de obra) | 0.126 | 121.97 | 15.37 |
| mo070 | h | Ayudante aplicador de productos impermeabilizantes. (mano de obra) | 0.126 | 74.26 | 9.36 |
| % | % | Herramienta menor | 2 % | 282.64 | 5.65 |
|  |  | Costes directos |  |  | 288.29 |
