# Impermeabilización de balcones y terrazas

- Propiedad del archivo: CYPE INGENIEROS, S.A.
- Formato: FIEBDC-3/2002
- Ámbito geográfico: México
- Divisa: MXN
- Costes indirectos: 3.00 %
- Gastos generales: 13.00 %
- Beneficio industrial: 6.00 %
- IVA: 16.00 %

## N Aislamientos e impermeabilizaciones

### NI Impermeabilizaciones

#### NIG Techumbres, galerías y balcones

**NIG210** m² Impermeabilización de balcones y terrazas, sobre superficie soporte concreto, realizada mediante el sistema MasterSeal Balcony 1336 "BASF", formado por con imprimación MasterSeal M 251 "BASF", de color rojo RAL 3013, diluida con un 2% de xileno, aplicada con rodillo, pistola o rastrillo de goma y capa de regularización con revestimiento elástico impermeabilizante monocomponente a base de resinas de poliuretano alifático con bajo contenido en disolventes, MasterSeal M 251 "BASF", de color rojo RAL 3013, mezclado con agregado de cuarzo natural, MasterTop F1 "BASF", como carga mineral (con una proporción en peso 1:0,5), aplicado con llana o rastrillo de goma; y sellado de la impermeabilización con revestimiento elástico impermeabilizante monocomponente a base de resinas de poliuretano alifático con bajo contenido en disolventes, MasterSeal M 251 "BASF", de color rojo RAL 3013, aplicado con rodillo o pistola.
Impermeabilización de balcones y terrazas, sobre superficie soporte concreto, realizada mediante el sistema MasterSeal Balcony 1336 "BASF", formado por con imprimación MasterSeal M 251 "BASF", de color rojo RAL 3013, diluida con un 2% de xileno, aplicada con rodillo, pistola o rastrillo de goma y capa de regularización con revestimiento elástico impermeabilizante monocomponente a base de resinas de poliuretano alifático con bajo contenido en disolventes, MasterSeal M 251 "BASF", de color rojo RAL 3013, mezclado con agregado de cuarzo natural, MasterTop F1 "BASF", como carga mineral (con una proporción en peso 1:0,5), aplicado con llana o rastrillo de goma; y sellado de la impermeabilización con revestimiento elástico impermeabilizante monocomponente a base de resinas de poliuretano alifático con bajo contenido en disolventes, MasterSeal M 251 "BASF", de color rojo RAL 3013, aplicado con rodillo o pistola.
Incluye: Aplicación de la imprimación. Resolución de los puntos singulares. Aplicación de la capa de regularización. Aplicación de la capa de sellado.
Criterio de cuantificación de proyecto: Superficie medida en proyección horizontal, según documentación gráfica de Proyecto, desde las caras interiores de los antepechos o petos perimetrales que la limitan.
Criterio de cuantificación de obra: Se medirá, en proyección horizontal, la superficie realmente ejecutada según especificaciones de Proyecto, desde las caras interiores de los antepechos o petos perimetrales que la limitan.

| Código | Ud | Descripción | Rendimiento | Precio | Importe |
|---|---|---|---|---|---|
| mt15bas110b | kg | Revestimiento elástico impermeabilizante monocomponente a base de resinas de poliuretano alifático con bajo contenido en disolventes, MasterSeal M 251 "BASF", de color rojo RAL 3013, para impermeabilización de techumbres, balcones y galerías, con resistencia a la intemperie, al tránsito peatonal, a aguas agresivas (agua de mar y aguas fecales), a varios ácidos diluidos, álcalis, aceites minerales y fuels. (material) | 1.200 | 650.21 | 780.25 |
| mt15bas140a | kg | Disolvente a base de xileno. (material) | 0.006 | 229.12 | 1.37 |
| mt15bas130a | kg | Agregado de cuarzo natural, MasterTop F1 "BASF", de granulometría comprendida entre 0,18 y 0,3 mm, para utilizar como carga mineral en combinación con resinas epoxi o poliuretano. (material) | 0.250 | 18.58 | 4.65 |
| mo032 | h | Oficial aplicador de productos impermeabilizantes. (mano de obra) | 0.142 | 82.84 | 11.76 |
| mo070 | h | Ayudante aplicador de productos impermeabilizantes. (mano de obra) | 0.142 | 43.61 | 6.19 |
| % | % | Herramienta menor | 2 % | 804.22 | 16.08 |
|  |  | Costes directos |  |  | 820.30 |
