# Impermeabilización de techumbres

- Propiedad del archivo: CYPE INGENIEROS, S.A.
- Formato: FIEBDC-3/2002
- Ámbito geográfico: México
- Costes indirectos: 3.00 %
- Gastos generales: 13.00 %
- Beneficio industrial: 6.00 %
- IVA: 15.00 %

## N Aislamientos e impermeabilizaciones

### NI Impermeabilizaciones

#### NIG Techumbres, galerías y balcones

**NIG224** m² Impermeabilización de techumbres, realizada mediante el sistema visto MasterSeal 640 "BASF Construction Chemical", con DITE - 05/0197, compuesta por: membrana elástica impermeabilizante a base de poliuretano, MasterSeal M 640 "BASF Construction Chemical", aplicada mediante brocha, rodillo o pistola; y capa de acabado con revestimiento elástico a base de poliuretano alifático, MasterSeal TC 640 "BASF Construction Chemical", aplicada mediante brocha, rodillo o pistola; previa imprimación con MasterSeal P 640 "BASF Construction Chemical", aplicada con brocha, rodillo o pistola, sobre superficie soporte cementosa (no incluida en este precio).
Formación de impermeabilización de techumbres, realizada mediante el sistema visto MasterSeal 640 "BASF Construction Chemical", con DITE - 05/0197, compuesta por: membrana elástica impermeabilizante a base de poliuretano, MasterSeal M 640 "BASF Construction Chemical", color rojo, aplicada mediante brocha, rodillo o pistola; y capa de acabado con revestimiento elástico a base de poliuretano alifático, MasterSeal TC 640 "BASF Construction Chemical", color blanco, resistente a los rayos UV, aplicada mediante brocha, rodillo o pistola. Incluso parte proporcional de limpieza y preparación de la superficie soporte cementosa, aplicación de imprimación a base de poliuretano, MasterSeal P 640 "BASF Construction Chemical", con brocha, rodillo o pistola; y resolución de puntos singulares.
Incluye: Limpieza y preparación de la superficie soporte. Aplicación de la imprimación. Formación de la membrana. Resolución de los puntos singulares. Aplicación de la capa de acabado.
Criterio de cuantificación de proyecto: Superficie medida en proyección horizontal, según documentación gráfica de Proyecto, desde las caras interiores de los antepechos o petos perimetrales que la limitan.
Criterio de cuantificación de obra: Se medirá, en proyección horizontal, la superficie realmente ejecutada según especificaciones de Proyecto, desde las caras interiores de los antepechos o petos perimetrales que la limitan.

| Código | Ud | Descripción | Rendimiento | Precio | Importe |
|---|---|---|---|---|---|
| mt15bas300a | kg | Imprimación a base de poliuretano, MasterSeal P 640 "BASF Construction Chemical". (material) | 0.250 | 17.42 | 4.36 |
| mt15bas310c | kg | Membrana elástica impermeabilizante a base de poliuretano, MasterSeal M 640 "BASF Construction Chemical", color rojo. (material) | 1.500 | 9.03 | 13.55 |
| mt15bas320b | kg | Revestimiento elástico a base de poliuretano alifático, MasterSeal TC 640 "BASF Construction Chemical", color blanco, resistente a los rayos UV. (material) | 0.100 | 23.29 | 2.33 |
| mo031 | h | Oficial aplicador de productos impermeabilizantes. (mano de obra) | 0.247 | 2.43 | 0.60 |
| mo068 | h | Ayudante aplicador de productos impermeabilizantes. (mano de obra) | 0.247 | 1.51 | 0.37 |
| % | % | Costes directos complementarios | 2 % | 21.21 | 0.42 |
|  |  | Costes directos |  |  | 21.63 |
