# Sellado de junta en estructura de concreto en contacto con el agua, con masilla hidroexpansiva

- Propiedad del archivo: CYPE INGENIEROS, S.A.
- Formato: FIEBDC-3/2002
- Ámbito geográfico: México
- Divisa: MXN
- Costes indirectos: 3.00 %
- Gastos generales: 13.00 %
- Beneficio industrial: 6.00 %
- IVA: 16.00 %

## N Aislamientos e impermeabilizaciones

### NI Impermeabilizaciones

#### NIJ Juntas

**NIJ110** m Sellado de junta en estructura de concreto en contacto con el agua, con masilla hidroexpansiva.
Sellado de junta en estructura de concreto en contacto con el agua, expuesta a presión hidrostática, temporal o permanente, con masilla hidroexpansiva monocomponente.
Incluye: Limpieza del soporte. Aplicación de la masilla.
Criterio de cuantificación de proyecto: Longitud medida según documentación gráfica de Proyecto.
Criterio de cuantificación de obra: Se medirá la longitud realmente ejecutada según especificaciones de Proyecto.

| Código | Ud | Descripción | Rendimiento | Precio | Importe |
|---|---|---|---|---|---|
| mt15bas200a | Ud | Cartucho de masilla hidroexpansiva monocomponente, de 310 ml, para impermeabilización de juntas. (material) | 0.260 | 692.74 | 180.11 |
| mo032 | h | Oficial aplicador de productos impermeabilizantes. (mano de obra) | 0.006 | 121.97 | 0.73 |
| % | % | Herramienta menor | 2 % | 180.84 | 3.62 |
|  |  | Costes directos |  |  | 184.46 |
