# Puerta de closet de dos hojas de 180 cm de altura con maletero de 40 cm de 30x2,7 cm

- Propiedad del archivo: CYPE INGENIEROS, S.A.
- Formato: FIEBDC-3/2002
- Ámbito geográfico: México
- Costes indirectos: 3.00 %
- Gastos generales: 13.00 %
- Beneficio industrial: 6.00 %
- IVA: 15.00 %

## P Muros divisorios y closets

### PA Closets

#### PAH Puertas de madera

**PAH010** Ud Puerta de closet de dos hojas de 180 cm de altura con maletero de 40 cm de 30x2,7 cm, maciza, compuesta por bastidor, refuerzos y paneles de madera de pino (Pinus ponderosa); marco de madera maciza; chambrana del mismo material y acabado que la hoja.
Suministro y colocación de puerta de closet de dos hojas de 180 cm de altura con maletero de 40 cm de 30x2,7 cm, maciza, compuesta por bastidor, refuerzos y paneles de madera de pino (Pinus ponderosa); marco de madera maciza; chambrana del mismo material y acabado que la hoja en la cara exterior. Incluso herrajes de colgar, cierre y jaladera sobre escudo largo de latón negro brillo, serie básica. Ajuste de la hoja, fijación de los herrajes y ajuste final. Totalmente montada y probada.
Incluye: Colocación, aplomado y nivelación de marcos. Recibido a la obra de los elementos de fijación de marcos. Colocación de los herrajes de colgar. Colocación de la hoja. Colocación de los herrajes de cierre.
Criterio de medición de proyecto: Número de unidades previstas, según documentación gráfica de Proyecto.
Criterio de medición de obra: Se medirá el número de unidades realmente ejecutadas según especificaciones de Proyecto.

| Código | Ud | Descripción | Rendimiento | Precio | Importe |
|---|---|---|---|---|---|
| mt22aap080mib | Ud | Marco de madera maciza de pino (Pinus ponderosa), para puerta de closet de dos hojas de 180 cm de altura con maletero de 40 cm, con elementos de fijación. (material) | 1.000 | 16.27 | 16.27 |
| mt22atc040a | m | Chambrana de madera de pino (Pinus ponderosa), 19x58 mm, barnizado en taller. (material) | 6.300 | 2.27 | 14.30 |
| mt22ppf181ba | Ud | Puerta de closet maciza, compuesta por bastidor, refuerzos y paneles de madera de pino (Pinus ponderosa), barnizada en taller, 180x30x2,7 cm. (material) | 2.000 | 62.97 | 125.94 |
| mt22ppf181ca | Ud | Puerta de maletero maciza, compuesta por bastidor, refuerzos y paneles de madera de pino (Pinus ponderosa), barnizada en taller, 40x30x2,7 cm. (material) | 2.000 | 35.66 | 71.32 |
| mt23icl010p | Ud | Pernio de 80x52 mm, con remate, en latón negro brillo, para puerta de closet o maletero. (material) | 10.000 | 0.66 | 6.60 |
| mt23hcl010a | Ud | Juego de jaladera y escudo largo de latón negro brillo, serie básica, para puerta de closet. (material) | 2.000 | 7.04 | 14.08 |
| mt23hcl011a | Ud | Juego de jaladera y escudo largo de latón negro brillo, serie básica, para puerta de maletero de closet. (material) | 2.000 | 5.84 | 11.68 |
| mt23ppb050 | Ud | Imán de cierre para puerta de closet o maletero. (material) | 6.000 | 0.28 | 1.68 |
| mt23ppb031 | Ud | Tornillo de latón 21/35 mm. (material) | 60.000 | 0.06 | 3.60 |
| op00cla010 |  | Clavadora. | 1.000 | 0.00 | 0.00 |
| op00gra010 |  | Grapadora. | 1.000 | 0.00 | 0.00 |
| op00sie010 |  | Sierra de calar. | 1.000 | 0.00 | 0.00 |
| op00cep010 |  | Garlopa. | 1.000 | 0.00 | 0.00 |
| op00ato010 |  | Atornillador. | 1.000 | 0.00 | 0.00 |
| op00tro010 |  | Tronzador. | 1.000 | 0.00 | 0.00 |
| mo016 | h | Oficial carpintero. (mano de obra) | 2.121 | 2.48 | 5.26 |
| mo056 | h | Ayudante carpintero. (mano de obra) | 2.121 | 1.52 | 3.22 |
| % | % | Costes directos complementarios | 2 % | 273.95 | 5.48 |
|  |  | Costes directos |  |  | 279.43 |
