# Muro divisorio desmontable formado por mampara acristalada de 4x2,9 m con luna pulida incolora y perfilería de aluminio prelacado, con remate superior acristalado

- Propiedad del archivo: CYPE INGENIEROS, S.A.
- Formato: FIEBDC-3/2002
- Ámbito geográfico: México
- Costes indirectos: 3.00 %
- Gastos generales: 13.00 %
- Beneficio industrial: 6.00 %
- IVA: 15.00 %

## P Muros divisorios y closets

### PM Mamparas

#### PML Aluminio

**PML010** Ud Muro divisorio desmontable formado por mampara acristalada de 4x2,9 m con luna pulida incolora y perfilería de aluminio prelacado, con remate superior acristalado.
Suministro y montaje de muro divisorio desmontable formado por mampara acristalada de 4x2,9 m, con luna pulida incolora, perfilería de aluminio prelacado y remate superior acristalado. Incluso parte proporcional de herrajes, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mal020a | m | Perfil en "U" de aluminio prelacado para mamparas. (material) | 9.700 | 6.62 | 64.21 |
| mt26mal030a | m | Zoclo de aluminio prelacado para mamparas. (material) | 3.900 | 8.47 | 33.03 |
| mt21vpi010d | m² | Luna pulida incolora, 8 mm. (material) | 11.000 | 28.71 | 315.81 |
| mt26mac040 | m | Perfil de aluminio lacado para recibido del vidrio en mamparas. (material) | 26.000 | 4.97 | 129.22 |
| op00ato010 |  | Atornillador. | 1.000 | 0.00 | 0.00 |
| mo010 | h | Oficial montador. (mano de obra) | 7.087 | 2.51 | 17.79 |
| mo078 | h | Ayudante montador. (mano de obra) | 7.087 | 1.51 | 10.70 |
| % | % | Costes directos complementarios | 2 % | 570.76 | 11.42 |
|  |  | Costes directos |  |  | 582.18 |
