# Cerramiento de hueco de elevador mediante el sistema Shaftwall W 634 E

- Propiedad del archivo: CYPE INGENIEROS, S.A.
- Formato: FIEBDC-3/2002
- Ámbito geográfico: México
- Costes indirectos: 3.00 %
- Gastos generales: 13.00 %
- Beneficio industrial: 6.00 %
- IVA: 15.00 %

## P Muros divisorios y closets

### PS Bastidores autoportantes

#### PSY Placas de yeso

**PSY020** m² Cerramiento de hueco de elevador mediante el sistema Shaftwall W 634 E, de muro divisorio especial (20+60+15 + 48+15+15)/600 LM - (CT 60 + 48) (1 maciza (DF H2) y 3 cortafuego (DF)), con placas de yeso, sobre bandas acústicas "KNAUF", colocadas en la base del muro divisorio, formado por una estructura doble, de postes tipo CT 60 y postes tipo estándar con disposición normal "N"; aislamiento entre postes de tipo CT con panel semirrígido de lana mineral, espesor 45 mm, y entre postes de tipo estándar con panel semirrígido de lana mineral, espesor 45 mm; 173 mm de espesor total.
Suministro y montaje de cerramiento de hueco de elevador mediante el sistema Shaftwall W 634 E de muro divisorio especial, de 2,55 m de altura máxima y 173 mm de espesor total, sobre bandas acústicas "KNAUF", colocadas en la base del muro divisorio, formado por una estructura doble, de perfiles de lámina de acero galvanizado de 60 y 48 mm de anchura, a base de postes tipo CT 60 y postes tipo estándar con disposición normal "N" (elementos verticales), separados 600 mm entre ellos, y canales (elementos horizontales), para recibir un total de 4 placas de yeso: una placa tipo maciza (DF H2) en una cara, una placa tipo cortafuego (F) entre los postes tipo CT y los postes estándar, y dos placas tipo cortafuego (F) en la otra cara; aislamiento entre postes de tipo CT con panel semirrígido de lana mineral, espesor 45 mm, y entre postes de tipo estándar con panel semirrígido de lana mineral, espesor 45 mm. Incluso parte proporcional de replanteo de la perfilería, zonas de paso y huecos; colocación en todo su perímetro de cintas o bandas estancas, en la superficie de apoyo o contacto de la perfilería con los paramentos; anclajes de canales y postes metálicos; corte y fijación de las placas mediante tornillería; tratamiento de las zonas de paso y huecos; ejecución de ángulos; tratamiento de juntas mediante pasta y cinta de juntas; recibido de las cajas para alojamiento de materiales eléctricos y de paso de instalaciones, previo replanteo de su ubicación en las placas y perforación de las mismas, y limpieza final. Totalmente terminado y listo para imprimar, pintar o revestir.
Incluye: Replanteo y trazo en la losa inferior y en el superior de los muros divisorios a realizar. Colocación de banda de estanqueidad y canales inferiores del primer bastidor, sobre piso terminado o base de asiento. Colocación de banda de estanqueidad y canales superiores del primer bastidor, bajo losas. Colocación y fijación de los postes del primer bastidor sobre los elementos horizontales. Montaje de las placas interiores, entre los perfiles de los postes del primer bastidor. Colocación de los paneles de lana mineral, entre los postes del primer bastidor. Montaje de la placa intermedia, con fijaciones mecánicas. Colocación de banda de estanqueidad y canales inferiores del segundo bastidor, sobre piso terminado o base de asiento. Colocación de banda de estanqueidad y canales superiores del segundo bastidor, bajo losas. Colocación y fijación de los postes del segundo bastidor sobre los elementos horizontales. Colocación de los paneles de lana mineral, entre los postes del segundo bastidor. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación "KNAUF" de 50 mm de anchura. (material) | 1.200 | 0.26 | 0.31 |
| mt12sak030a | m | Canal CT 62 "KNAUF", de acero galvanizado. (material) | 0.700 | 6.35 | 4.45 |
| mt12psg220 | Ud | Fijación compuesta por taquete y tornillo 5x27. (material) | 1.600 | 0.06 | 0.10 |
| mt12sak020a | m | Poste CT 60 "KNAUF", de acero galvanizado. (material) | 2.000 | 13.57 | 27.14 |
| mt12sak010a | m² | Placa de yeso DF H2 / - 600 / 3000 / 20 / borde cuadrado, maciza "KNAUF", Euroclase A2-s1,d0 de reacción al fuego. (material) | 1.000 | 9.60 | 9.60 |
| mt16lra060a | m² | Panel semirrígido de lana mineral, espesor 45 mm. (material) | 1.050 | 3.64 | 3.82 |
| mt12ppk010h | m² | Placa de yeso DF / - 1200 / longitud / 15 / borde afinado, cortafuego "KNAUF". (material) | 1.000 | 8.44 | 8.44 |
| mt12ptk010dd | Ud | Tornillo autoperforante TB "KNAUF" 3,5x25. (material) | 15.000 | 0.01 | 0.15 |
| mt12pck020a | m | Banda acústica de dilatación "KNAUF" de 30 mm de anchura. (material) | 1.200 | 0.16 | 0.19 |
| mt12pfk020c | m | Canal 48/30 "KNAUF" de acero galvanizado. (material) | 0.700 | 1.18 | 0.83 |
| mt12psg220 | Ud | Fijación compuesta por taquete y tornillo 5x27. | 1.600 | 0.06 | 0.10 |
| mt12pfk010c | m | Poste 48/35 "KNAUF" de acero galvanizado. (material) | 2.000 | 1.58 | 3.16 |
| mt16lra060a | m² | Panel semirrígido de lana mineral, espesor 45 mm. | 1.050 | 3.64 | 3.82 |
| mt12ppk010h | m² | Placa de yeso DF / - 1200 / longitud / 15 / borde afinado, cortafuego "KNAUF". | 2.000 | 8.44 | 16.88 |
| mt12ptk010cd | Ud | Tornillo autoperforante TN "KNAUF" 3,5x25. (material) | 8.000 | 0.01 | 0.08 |
| mt12ptk010cg | Ud | Tornillo autoperforante TN "KNAUF" 3,5x45. (material) | 15.000 | 0.01 | 0.15 |
| mt12ptk010ch | Ud | Tornillo autoperforante TN "KNAUF" 3,9x55. (material) | 15.000 | 0.02 | 0.30 |
| mt12pik010b | kg | Pasta de juntas Jointfiller F-1 GLS "KNAUF". (material) | 1.400 | 1.36 | 1.90 |
| mt12pck010a | m | Cinta de juntas "KNAUF" de 50 mm de anchura. (material) | 1.600 | 0.03 | 0.05 |
| op00ato010 |  | Atornillador. | 1.000 | 0.00 | 0.00 |
| op00fre010 |  | Fresadora. | 1.000 | 0.00 | 0.00 |
| mo052 | h | Oficial montador de mamparas y sistemas de placas. (mano de obra) | 0.737 | 2.51 | 1.85 |
| mo098 | h | Ayudante montador de mamparas y sistemas de placas. (mano de obra) | 0.737 | 1.51 | 1.11 |
| % | % | Costes directos complementarios | 2 % | 84.43 | 1.69 |
|  |  | Costes directos |  |  | 86.12 |
