# Trampilla de registro de acero galvanizado lacado en color blanco, Metaltramp "PLACO", de 400x400 mm, para bastidor autoportante de placas de yeso

- Propiedad del archivo: CYPE INGENIEROS, S.A.
- Formato: FIEBDC-3/2002
- Ámbito geográfico: México
- Costes indirectos: 3.00 %
- Gastos generales: 13.00 %
- Beneficio industrial: 6.00 %
- IVA: 15.00 %

## P Muros divisorios y closets

### PS Bastidores autoportantes

#### PSY Placas de yeso

**PSY090** Ud Trampilla de registro de acero galvanizado lacado en color blanco, Metaltramp "PLACO", de 400x400 mm, para bastidor autoportante de placas de yeso.
Suministro y montaje de trampilla de registro de acero galvanizado lacado en color blanco, Metaltramp "PLACO", de 400x400 mm, formada por marco y puerta con llave, para bastidor autoportante de placas de yeso. Incluso accesorios de montaje. Totalmente terminada.
Incluye: Marcado y corte de la placa de yeso. Colocación de la trampilla.
Criterio de medición de proyecto: Número de unidades previstas, según documentación gráfica de Proyecto.
Criterio de medición de obra: Se medirá el número de unidades realmente colocadas según especificaciones de Proyecto.

| Código | Ud | Descripción | Rendimiento | Precio | Importe |
|---|---|---|---|---|---|
| mt12plk060a | Ud | Trampilla de registro de acero galvanizado lacado en color blanco, Metaltramp "PLACO", de 400x400 mm, formada por marco y puerta con llave. (material) | 1.000 | 30.36 | 30.36 |
| op00fre010 |  | Fresadora. | 0.100 | 0.00 | 0.00 |
| mo014 | h | Oficial de primera montador de falsos plafones. (mano de obra) | 0.130 | 2.51 | 0.33 |
| mo080 | h | Ayudante montador de falsos plafones. (mano de obra) | 0.130 | 1.51 | 0.20 |
| % | % | Costes directos complementarios | 2 % | 30.89 | 0.62 |
|  |  | Costes directos |  |  | 31.51 |
