# Capa de muro divisorio interior de 10 cm de espesor de mampostería

- Propiedad del archivo: CYPE INGENIEROS, S.A.
- Formato: FIEBDC-3/2002
- Ámbito geográfico: México
- Costes indirectos: 3.00 %
- Gastos generales: 13.00 %
- Beneficio industrial: 6.00 %
- IVA: 15.00 %

## P Muros divisorios y closets

### PT Muros divisorios

#### PTZ Capa para revestir

**PTZ020** m² Capa de muro divisorio interior de 10 cm de espesor de mampostería, de bloque hueco de concreto pesado, repellable, 10x20x40 cm, asentada con mortero de cemento 1:5, formación de dinteles mediante piezas en "U" y concreto reforzado con 1,45 kg/m² de acero fy=4200 kg/cm², formación de encuentros mediante piezas huecas y concreto reforzado con 0,75 kg/m² de acero fy=4200 kg/cm².
Formación de capa de muro divisorio interior de 10 cm de espesor de mampostería, de bloque hueco de concreto pesado, repellable, 10x20x40 cm, asentada con mortero de cemento 1:5, formación de dinteles mediante piezas en "U" y concreto reforzado con 1,45 kg/m² de acero fy=4200 kg/cm², formación de encuentros mediante piezas huecas y concreto reforzado con 0,75 kg/m² de acero fy=4200 kg/cm². Incluso parte proporcional de replanteo, nivelación y aplomado, mermas y roturas, adarajas, mochetas, ejecución de encuentros y limpieza.
Incluye: Replanteo y trazo en la losa de los muros divisorios a realizar. Marcado en las columnas de los niveles de referencia general de planta y de nivel de piso terminado. Colocación y aplomado de miras de referencia. Encuentros de la mampostería con fachadas, columnas y muros divisorios. Tendido de hilos entre miras. Colocación de las piezas por hiladas a nivel. Realización de todos los trabajos necesarios para la resolución de los huecos. Encuentro de la mampostería con la losa superior. Limpieza del paramento.
Criterio de medición de proyecto: Superficie medida según documentación gráfica de Proyecto, sin duplicar esquinas ni encuentros, deduciendo los huecos de superficie mayor de 3 m².
Criterio de medición de obra: Se medirá la superficie realmente ejecutada según especificaciones de Proyecto, sin duplicar esquinas ni encuentros, deduciendo los huecos de superficie mayor de 3 m².

| Código | Ud | Descripción | Rendimiento | Precio | Importe |
|---|---|---|---|---|---|
| mt02bhg090a | Ud | Bloque hueco estructural de concreto pesado, repellable, 10x20x40 cm, resistencia a compresión 6 MPa, incluso parte proporcional de piezas especiales. Según NMX-404-C-ONNCCE. (material) | 12.600 | 0.49 | 6.17 |
| mt09mor010d | m³ | Mortero de cemento CEM II/B-P 32,5 N tipo M-7,5, confeccionado en obra con 300 kg/m³ de cemento y una proporción en volumen 1/5. (material) | 0.007 | 125.40 | 0.88 |
| mt07aco080a | kg | Acero fy=4200 kg/cm², elaborado en taller y colocado en obra, diámetros varios, según NMX-C-407-ONNCCE. (material) | 1.450 | 0.69 | 1.00 |
| mt07aco080a | kg | Acero fy=4200 kg/cm², elaborado en taller y colocado en obra, diámetros varios, según NMX-C-407-ONNCCE. | 0.750 | 0.69 | 0.52 |
| mt10haf061bg | m³ | Concreto f'c=25 MPa (250 kg/cm²), clasificación de exposición A1, tamaño máximo del agregado 20 mm, revenimiento nominal del concreto fresco mayor de 10 mm, premezclado, según RCDF NTC Diseño y Construcción de Estructuras de Concreto (2004). (material) | 0.037 | 122.70 | 4.54 |
| op00amo010 |  | Amoladora o radial. | 1.000 | 0.00 | 0.00 |
| mo020 | h | Oficial albañil en trabajos de albañilería. (mano de obra) | 1.228 | 2.43 | 2.98 |
| mo112 | h | Cabo albañil en trabajos de albañilería. (mano de obra) | 0.614 | 1.45 | 0.89 |
| % | % | Costes directos complementarios | 2 % | 16.98 | 0.34 |
|  |  | Costes directos |  |  | 17.32 |
