# Escalonado de escalera, mediante tabique de barro hueco

- Propiedad del archivo: CYPE INGENIEROS, S.A.
- Formato: FIEBDC-3/2002
- Ámbito geográfico: México
- Costes indirectos: 3.00 %
- Gastos generales: 13.00 %
- Beneficio industrial: 6.00 %
- IVA: 15.00 %

## P Muros divisorios y closets

### PY Ayudas

#### PYP Formación de escalonado

**PYP010** m Escalonado de escalera, mediante tabique de barro hueco.
Formación de escalonado de escalera con tabique de barro hueco asentado con mortero de cemento 1:6, sobre la losa o cascarón de escalera, como base para la posterior colocación del acabado de peldaños.
Incluye: Replanteo y trazo del escalonado en muros. Tendido de cordel entre el primer peldaño y el último. Limpieza y humectación de la losa. Formación del escalonado.
Criterio de medición de proyecto: Longitud de la arista formada por la huella y la tabica, medida según documentación gráfica de Proyecto.
Criterio de medición de obra: Se medirá, en la arista de intersección entre huella y tabica, la longitud realmente ejecutada según especificaciones de Proyecto.

| Código | Ud | Descripción | Rendimiento | Precio | Importe |
|---|---|---|---|---|---|
| mt04lvc010b | Ud | Tabique de barro hueco doble, para revestir, 24x11,5x7 cm. (material) | 18.000 | 0.10 | 1.80 |
| mt09mor010c | m³ | Mortero de cemento CEM II/B-P 32,5 N tipo M-5, confeccionado en obra con 250 kg/m³ de cemento y una proporción en volumen 1/6. (material) | 0.010 | 118.22 | 1.18 |
| mo019 | h | Oficial albañil. (mano de obra) | 0.472 | 2.43 | 1.15 |
| mo075 | h | Ayudante albañil. (mano de obra) | 0.472 | 1.51 | 0.71 |
| % | % | Costes directos complementarios | 2 % | 4.84 | 0.10 |
|  |  | Costes directos |  |  | 4.94 |
